# Módulo de regulación de caudal de aire constante, para 15 m³/h de caudal, para ventilación mecánica

- Propiedad del archivo: CYPE INGENIEROS, S.A.
- Formato: FIEBDC-3/2002
- Ámbito geográfico: Chile
- Costes indirectos: 3.00 %
- Gastos generales: 13.00 %
- Beneficio industrial: 6.00 %
- IVA: 16.00 %

## I Instalaciones

### IS Salubridad

#### ISM Ventilación mecánica para viviendas

**ISM022** Ud Módulo de regulación de caudal de aire constante, para 15 m³/h de caudal, para ventilación mecánica.
Incluye: Replanteo. Colocación del regulador en el interior del ducto.

| Código | Ud | Descripción | Rendimiento | Precio | Importe |
|---|---|---|---|---|---|
| mt20sva110aa | Ud | Módulo de regulación de caudal de aire constante, para 15 m³/h de caudal y rango de presión estática de 50 a 200 Pa, nivel de presión sonora 25 dBA a 100 Pa formado por cuerpo de plancha de acero galvanizado de 125 mm de diámetro, junta de estanqueidad de caucho y regulador de plástico con membrana de silicona y muelle de recuperación, colocado en el interior del ducto de admisión o extracción. (material) | 1.000 | 26.48 | 26.48 |
| mo009 | h | Maestro 1ª montador. (mano de obra) | 0.184 | 7.01 | 1.29 |
| mo075 | h | Ayudante montador. (mano de obra) | 0.184 | 4.77 | 0.88 |
| % | % | Costes directos complementarios | 2 % | 28.65 | 0.57 |
|  |  | Costes directos |  |  | 29.22 |
