# Rejilla circular de plástico

- Propiedad del archivo: CYPE INGENIEROS, S.A.
- Formato: FIEBDC-3/2002
- Ámbito geográfico: Chile
- Costes indirectos: 3.00 %
- Gastos generales: 13.00 %
- Beneficio industrial: 6.00 %
- IVA: 16.00 %

## I Instalaciones

### IS Salubridad

#### ISM Ventilación mecánica para viviendas

**ISM024** Ud Rejilla circular de plástico, con lamas horizontales y verticales fijas, salida de aire perpendicular a la rejilla, para ducto de admisión o extracción de 200 mm de diámetro, para ventilación mecánica.
Incluye: Replanteo. Colocación y fijación mediante elementos de anclaje.

| Código | Ud | Descripción | Rendimiento | Precio | Importe |
|---|---|---|---|---|---|
| mt20svs640ee | Ud | Rejilla circular de plástico, con lamas horizontales y verticales fijas, salida de aire perpendicular a la rejilla, color blanco, para ducto de admisión o extracción, de 200 mm de diámetro. (material) | 1.000 | 20.56 | 20.56 |
| mo009 | h | Maestro 1ª montador. (mano de obra) | 0.306 | 7.01 | 2.15 |
| mo075 | h | Ayudante montador. (mano de obra) | 0.306 | 4.77 | 1.46 |
| % | % | Costes directos complementarios | 2 % | 24.17 | 0.48 |
|  |  | Costes directos |  |  | 24.65 |
