# Rejilla cuadrada de plástico, con lamas horizontales fijas, salida de aire con inclinación de 15°, para ducto de admisión o extracción de 150 mm de diámetro, para ventilación mecánica

- Propiedad del archivo: CYPE INGENIEROS, S.A.
- Formato: FIEBDC-3/2002
- Ámbito geográfico: Chile
- Costes indirectos: 3.00 %
- Gastos generales: 13.00 %
- Beneficio industrial: 6.00 %
- IVA: 16.00 %

## I Instalaciones

### IS Salubridad

#### ISM Ventilación mecánica para viviendas

**ISM024** Ud Rejilla cuadrada de plástico, con lamas horizontales fijas, salida de aire con inclinación de 15°, para ducto de admisión o extracción de 150 mm de diámetro, para ventilación mecánica.
Incluye: Replanteo. Colocación y fijación mediante elementos de anclaje.

| Código | Ud | Descripción | Rendimiento | Precio | Importe |
|---|---|---|---|---|---|
| mt20sva175h | Ud | Rejilla cuadrada de plástico, con lamas horizontales fijas, salida de aire con inclinación de 15°, color blanco RAL 9010, con mosquitera, para ducto de admisión o extracción, de 150 mm de diámetro. (material) | 1.000 | 6.76 | 6.76 |
| mo009 | h | Maestro 1ª montador. (mano de obra) | 0.306 | 7.01 | 2.15 |
| mo075 | h | Ayudante montador. (mano de obra) | 0.306 | 4.77 | 1.46 |
| % | % | Costes directos complementarios | 2 % | 10.37 | 0.21 |
|  |  | Costes directos |  |  | 10.58 |
