# Intercambiador estático de flujo cruzado, caudal máximo 300 m³/h, recuperación de calor de hasta el 70%, de 890x571x270 mm, para ventilación mecánica

- Propiedad del archivo: CYPE INGENIEROS, S.A.
- Formato: FIEBDC-3/2002
- Ámbito geográfico: Chile
- Costes indirectos: 3.00 %
- Gastos generales: 13.00 %
- Beneficio industrial: 6.00 %
- IVA: 16.00 %

## I Instalaciones

### IS Salubridad

#### ISM Ventilación mecánica para viviendas

**ISM025** Ud Intercambiador estático de flujo cruzado, caudal máximo 300 m³/h, recuperación de calor de hasta el 70%, de 890x571x270 mm, para ventilación mecánica.
Incluye: Replanteo. Colocación y fijación mediante elementos de anclaje. Conexionado.

| Código | Ud | Descripción | Rendimiento | Precio | Importe |
|---|---|---|---|---|---|
| mt20sva130aa | Ud | Intercambiador estático de flujo cruzado, caudal máximo 300 m³/h, recuperación de calor de hasta el 70%, de 890x571x270 mm, con caja de polipropileno expandido, embocaduras de 160 mm de diámetro, dos filtros EU4 de cassete con eficacia del 85% y terminal para evacuación de condensados. (material) | 1.000 | 795.23 | 795.23 |
| mo009 | h | Maestro 1ª montador. (mano de obra) | 0.306 | 7.01 | 2.15 |
| mo075 | h | Ayudante montador. (mano de obra) | 0.306 | 4.77 | 1.46 |
| % | % | Costes directos complementarios | 2 % | 798.84 | 15.98 |
|  |  | Costes directos |  |  | 814.82 |
