# Ventilador helicoidal para techo, con motor para alimentación monofásica

- Propiedad del archivo: CYPE INGENIEROS, S.A.
- Formato: FIEBDC-3/2002
- Ámbito geográfico: Chile
- Costes indirectos: 3.00 %
- Gastos generales: 13.00 %
- Beneficio industrial: 6.00 %
- IVA: 16.00 %

## I Instalaciones

### IS Salubridad

#### ISM Ventilación mecánica para viviendas

**ISM036** Ud Ventilador helicoidal para techo, con motor para alimentación monofásica.
Incluye: Replanteo. Colocación y fijación del ventilador de extracción. Conexionado.

| Código | Ud | Descripción | Rendimiento | Precio | Importe |
|---|---|---|---|---|---|
| mt20svs040aE1 | Ud | Ventilador helicoidal para techo, con hélice de plástico reforzada con fibra de vidrio, cuerpo y sombrerete de aluminio, base de acero galvanizado y motor para alimentación monofásica a 230 V y 50 Hz de frecuencia, con protección térmica, aislamiento clase F, protección IP 65, de 835 r.p.m., potencia absorbida 0,22 kW, caudal máximo 3900 m³/h, nivel de presión sonora 52 dBA, con malla de protección contra la entrada de hojas y pájaros, para ducto de extracción de 450 mm de diámetro. (material) | 1.000 | 684.63 | 684.63 |
| mt20svs900k | Ud | Accesorios y elementos de fijación de ventilador para techo. (material) | 1.000 | 241.56 | 241.56 |
| mo009 | h | Maestro 1ª montador. (mano de obra) | 4.901 | 7.01 | 34.36 |
| mo075 | h | Ayudante montador. (mano de obra) | 4.901 | 4.77 | 23.38 |
| % | % | Costes directos complementarios | 2 % | 983.93 | 19.68 |
|  |  | Costes directos |  |  | 1003.61 |
