# Ducto de PVC, de 110 mm de diámetro exterior, colocado en posición horizontal, para instalación de ventilación

- Propiedad del archivo: CYPE INGENIEROS, S.A.
- Formato: FIEBDC-3/2002
- Ámbito geográfico: Chile
- Costes indirectos: 3.00 %
- Gastos generales: 13.00 %
- Beneficio industrial: 6.00 %
- IVA: 16.00 %

## I Instalaciones

### IS Salubridad

#### ISV Ductos de admisión y extracción para ventilación

**ISV030** m Ducto de PVC, de 110 mm de diámetro exterior, colocado en posición horizontal, para instalación de ventilación.
Incluye: Replanteo y trazado del ducto. Presentación de tubos, accesorios y piezas especiales. Colocación y fijación de tubos, accesorios y piezas especiales.

| Código | Ud | Descripción | Rendimiento | Precio | Importe |
|---|---|---|---|---|---|
| mt20cvp420c | Ud | Material auxiliar para montaje y sujeción a la obra de los ductos de PVC, de 110 mm de diámetro exterior. (material) | 1.000 | 0.14 | 0.14 |
| mt20cvp020ce | m | Tubo liso de PVC, de 110 mm de diámetro exterior, con extremo abocardado, con el precio incrementado el 20% en concepto de accesorios y piezas especiales. (material) | 1.000 | 3.38 | 3.38 |
| mt11var009 | l | Líquido limpiador para pegado mediante adhesivo de tubos y accesorios de PVC. (material) | 0.040 | 9.92 | 0.40 |
| mt11var010 | l | Adhesivo para tubos y accesorios de PVC. (material) | 0.020 | 20.95 | 0.42 |
| op00ato010 |  | Atornillador. | 1.000 | 0.00 | 0.00 |
| op00mar010 |  | Martillo. | 1.000 | 0.00 | 0.00 |
| op00tal010 |  | Taladro. | 1.000 | 0.00 | 0.00 |
| mo009 | h | Maestro 1ª montador. (mano de obra) | 0.129 | 7.01 | 0.90 |
| mo075 | h | Ayudante montador. (mano de obra) | 0.064 | 4.77 | 0.31 |
| % | % | Costes directos complementarios | 2 % | 5.55 | 0.11 |
|  |  | Costes directos |  |  | 5.66 |
