# Aislamiento térmico bajo losa

- Propiedad del archivo: CYPE INGENIEROS, S.A.
- Formato: FIEBDC-3/2002
- Ámbito geográfico: Chile
- Costes indirectos: 3.00 %
- Gastos generales: 13.00 %
- Beneficio industrial: 6.00 %
- IVA: 19.00 %

## N Aislamientos e imprimaciones

### NA Aislamientos térmicos

#### NAD Bajo losas

**NAD010** m² Aislamiento térmico bajo losa, formado por panel semirrígido de lana mineral, no revestido, de 30 mm de espesor, resistencia térmica 8500 m²K/W, conductividad térmica 0,035 W/(mK), fijado mecánicamente.
Suministro y colocación de aislamiento térmico bajo losa formado por panel semirrígido de lana mineral, no revestido, de 30 mm de espesor, resistencia térmica 8500 m²K/W, conductividad térmica 0,035 W/(mK), fijado mecánicamente. Incluso parte proporcional de cortes, fijaciones y limpieza.
Incluye: Corte y preparación del aislamiento. Colocación del aislamiento.
Criterio de medición de proyecto: Superficie medida según documentación gráfica de Proyecto.
Criterio de medición de obra: Se medirá la superficie realmente ejecutada según especificaciones de Proyecto.

| Código | Ud | Descripción | Rendimiento | Precio | Importe |
|---|---|---|---|---|---|
| mt16lra020bap | m² | Panel semirrígido de lana mineral, no revestido, de 30 mm de espesor, resistencia térmica 8500 m²K/W, conductividad térmica 0,035 W/(mK). (material) | 1.050 | 40.57 | 42.60 |
| mt16aaa021a | Ud | Taco de expansión y clavo de polipropileno, con aro de estanqueidad, para fijación mecánica de paneles aislantes. (material) | 3.000 | 0.09 | 0.27 |
| mo054 | h | Maestro 1ª montador de aislamientos. (mano de obra) | 0.144 | 6.50 | 0.94 |
| mo101 | h | Ayudante montador de aislamientos. (mano de obra) | 0.144 | 4.63 | 0.67 |
| % | % | Herramientas | 2 % | 44.48 | 0.89 |
|  |  | Costes directos |  |  | 45.37 |
