# Aislamiento térmico en cerramientos de doble hoja de albañilería

- Propiedad del archivo: CYPE INGENIEROS, S.A.
- Formato: FIEBDC-3/2002
- Ámbito geográfico: Chile
- Divisa: CHL
- Costes indirectos: 3.00 %
- Gastos generales: 13.00 %
- Beneficio industrial: 6.00 %
- IVA: 19.00 %

## N Aislamientos e imprimaciones

### NA Aislamientos térmicos

#### NAE Inyección e insuflación en cámaras

**NAE010** m² Aislamiento térmico en cerramientos de doble hoja de albañilería, rellenando el interior de la cámara de aire de 60 mm de espesor medio, por inyección, desde el interior, de espuma de poliuretano de baja densidad, de 12 a 18 kg/m³ y conductividad térmica 0,038 W/(mK).
Aislamiento térmico en cerramientos de doble hoja de albañilería, rellenando el interior de la cámara de aire de 60 mm de espesor medio, por inyección, desde el interior, de espuma de poliuretano de baja densidad, de 12 a 18 kg/m³ y conductividad térmica 0,038 W/(mK).
Incluye: Realización de taladros en el paramento. Protección de los elementos del entorno que puedan verse afectados durante los trabajos de inyección. Inyección del aislamiento. Tapado de los taladros. Limpieza final.
Criterio de medición de proyecto: Superficie medida según documentación gráfica de Proyecto.
Criterio de medición de obra: Se medirá la superficie realmente ejecutada según especificaciones de Proyecto.

| Código | Ud | Descripción | Rendimiento | Precio | Importe |
|---|---|---|---|---|---|
| mt16pop020c | m² | Espuma de poliuretano inyectada en sitio, densidad de 12 a 18 kg/m³ y conductividad térmica 0,038 W/(mK); para el relleno de cámara de aire de 60 mm de espesor medio, en cerramientos de doble hoja de albañilería. (material) | 1.000 | 3145.07 | 3145.07 |
| mt09moe080a | kg | Mortero de cemento, color gris, compuesto de cemento, áridos seleccionados y aditivos, resistencia a compresión de 3 a 7,5 N/mm², absorción de agua por capilaridad menor de 0,2 kg/m² min½. (material) | 0.600 | 112.06 | 67.24 |
| mq08mpa040 | h | Maquinaria para inyección de aislamiento en cámaras de aire. (maquinaria) | 0.094 | 6527.33 | 613.57 |
| op00tal010 |  | Taladro. | 1.000 | 0.00 | 0.00 |
| mo030 | h | Maestro 1ª aplicador de productos aislantes. (mano de obra) | 0.137 | 5466.67 | 748.93 |
| mo068 | h | Ayudante aplicador de productos aislantes. (mano de obra) | 0.137 | 4063.51 | 556.70 |
| % | % | Herramientas | 2 % | 5131.51 | 102.63 |
|  |  | Costes directos |  |  | 5234.14 |
