# Aislamiento termoacústico de suelos flotantes

- Propiedad del archivo: CYPE INGENIEROS, S.A.
- Formato: FIEBDC-3/2002
- Ámbito geográfico: Chile
- Divisa: CHL
- Costes indirectos: 3.00 %
- Gastos generales: 13.00 %
- Beneficio industrial: 6.00 %
- IVA: 19.00 %

## N Aislamientos e imprimaciones

### NA Aislamientos térmicos

#### NAL Suelos flotantes

**NAL010** m² Aislamiento termoacústico de suelos flotantes, formado por panel rígido de lana mineral, no revestido, de 70 mm de espesor, resistencia térmica 2 m²K/W, conductividad térmica 0,035 W/(mK), colocado a tope, simplemente apoyado, cubierto con film de polietileno de 0,2 mm de espesor y desolidarización perimetral realizada con el mismo material aislante, preparado para recibir una sobrelosa de mortero u hormigón. Incluso cinta autoadhesiva para sellado de juntas.
Aislamiento termoacústico de suelos flotantes, formado por panel rígido de lana mineral, no revestido, de 70 mm de espesor, resistencia térmica 2 m²K/W, conductividad térmica 0,035 W/(mK), colocado a tope, simplemente apoyado, cubierto con film de polietileno de 0,2 mm de espesor y desolidarización perimetral realizada con el mismo material aislante, preparado para recibir una sobrelosa de mortero u hormigón. Incluso cinta autoadhesiva para sellado de juntas.
Incluye: Limpieza y preparación de la superficie soporte. Replanteo y corte del aislamiento. Colocación del aislamiento. Colocación del film de polietileno. Sellado de juntas del film de polietileno.
Criterio de medición de proyecto: Superficie medida según documentación gráfica de Proyecto.
Criterio de medición de obra: Se medirá la superficie realmente ejecutada según especificaciones de Proyecto.

| Código | Ud | Descripción | Rendimiento | Precio | Importe |
|---|---|---|---|---|---|
| mt16lra010e | m² | Panel rígido de lana mineral, no revestido, de 70 mm de espesor, resistencia térmica 2 m²K/W, conductividad térmica 0,035 W/(mK). (material) | 1.100 | 18884.75 | 20773.23 |
| mt16png010d | m² | Film de polietileno de 0,2 mm de espesor y 184 g/m² de masa superficial. (material) | 1.100 | 363.49 | 399.84 |
| mt16aaa030 | m | Cinta autoadhesiva para sellado de juntas. (material) | 0.250 | 265.97 | 66.49 |
| mo054 | h | Maestro 1ª montador de aislamientos. (mano de obra) | 0.100 | 5628.66 | 562.87 |
| mo101 | h | Ayudante montador de aislamientos. (mano de obra) | 0.100 | 4063.51 | 406.35 |
| % | % | Herramientas | 2 % | 22208.78 | 444.18 |
|  |  | Costes directos |  |  | 22652.96 |
