# Imprimación de fachada de ladrillo cerámico visto

- Propiedad del archivo: CYPE INGENIEROS, S.A.
- Formato: FIEBDC-3/2002
- Ámbito geográfico: Chile
- Divisa: CHL
- Costes indirectos: 3.00 %
- Gastos generales: 13.00 %
- Beneficio industrial: 6.00 %
- IVA: 19.00 %

## N Aislamientos e imprimaciones

### NI Imprimaciones

#### NIF Fachadas

**NIF050** m² Imprimación de fachada de ladrillo cerámico visto, piedra natural, hormigón o mortero, realizada mediante revestimiento elástico impermeabilizante, a base de siloxanos y disolventes orgánicos, aplicado en dos manos con brocha o rodillo.
Formación de imprimación de fachada de ladrillo cerámico visto, piedra natural, hormigón o mortero, realizada mediante aplicación de dos manos con brocha o rodillo, de revestimiento elástico impermeabilizante, a base de siloxanos y disolventes orgánicos, incoloro. Incluso parte proporcional de limpieza y preparación de la superficie soporte.
Incluye: Limpieza y preparación de la superficie en la que ha de aplicarse la imprimación. Aplicación del impermeabilizante.
Criterio de medición de proyecto: Superficie medida según documentación gráfica de Proyecto.
Criterio de medición de obra: Se medirá la superficie realmente ejecutada según especificaciones de Proyecto.

| Código | Ud | Descripción | Rendimiento | Precio | Importe |
|---|---|---|---|---|---|
| mt28rco030 | kg | Revestimiento elástico impermeabilizante, a base de siloxanos y disolventes orgánicos, incoloro, para aplicar sobre superficies verticales realizadas con materiales absorbentes, expuestas a la lluvia. (material) | 1.000 | 3701.79 | 3701.79 |
| mo032 | h | Maestro 1ª aplicador de productos impermeabilizantes. (mano de obra) | 0.123 | 4856.40 | 597.34 |
| mo070 | h | Ayudante aplicador de productos impermeabilizantes. (mano de obra) | 0.123 | 3580.11 | 440.35 |
| % | % | Herramientas | 2 % | 4739.48 | 94.79 |
|  |  | Costes directos |  |  | 4834.27 |
