# Imprimación de cubierta inclinada

- Propiedad del archivo: CYPE INGENIEROS, S.A.
- Formato: FIEBDC-3/2002
- Ámbito geográfico: Chile
- Divisa: CHL
- Costes indirectos: 3.00 %
- Gastos generales: 13.00 %
- Beneficio industrial: 6.00 %
- IVA: 19.00 %

## N Aislamientos e imprimaciones

### NI Imprimaciones

#### NIG Cubiertas, galerías y balcones

**NIG200** m² Imprimación de cubierta inclinada, realizada mediante revestimiento continuo elástico impermeabilizante a base de polímeros acrílicos en emulsión acuosa, Revetón Antigoteras "REVETÓN", color blanco, con un rendimiento de 1,5 l/m², y resolución de puntos singulares mediante geotextil no tejido de fibras de poliéster, Texnón 90 "REVETÓN", sobre imprimación de resinas sintéticas, "REVETÓN", previamente aplicada sobre la superficie soporte (no incluida en este precio).
Formación de imprimación de cubierta inclinada, realizada mediante aplicación de dos manos de revestimiento continuo elástico impermeabilizante a base de polímeros acrílicos en emulsión acuosa, Revetón Antigoteras "REVETÓN", color blanco, con un rendimiento de 1,5 l/m², preparado para recibir la capa de protección (no incluida en este precio). Incluso parte proporcional de limpieza y preparación de la superficie soporte con la aplicación de una mano de imprimación de resinas sintéticas, "REVETÓN", incolora y resolución de puntos singulares mediante geotextil no tejido de fibras de poliéster, Texnón 90 "REVETÓN", de 90 g/m² de masa superficial.
Incluye: Limpieza y preparación de la superficie en la que ha de aplicarse la imprimación. Aplicación de la imprimación. Resolución de los puntos singulares. Aplicación del impermeabilizante.
Criterio de medición de proyecto: Superficie medida en verdadera magnitud, según documentación gráfica de Proyecto.
Criterio de medición de obra: Se medirá, en verdadera magnitud, la superficie realmente ejecutada según especificaciones de Proyecto.

| Código | Ud | Descripción | Rendimiento | Precio | Importe |
|---|---|---|---|---|---|
| mt15rer010b | l | Imprimación de resinas sintéticas, "REVETÓN", incolora. (material) | 0.200 | 10992.70 | 2198.54 |
| mt15rer500b | m² | Geotextil no tejido de fibras de poliéster, Texnón 90 "REVETÓN", de 90 g/m² de masa superficial. (material) | 0.100 | 9791.27 | 979.13 |
| mt15rer105a | l | Revestimiento continuo elástico impermeabilizante a base de polímeros acrílicos en emulsión acuosa, Revetón Antigoteras "REVETÓN", color blanco. (material) | 1.500 | 5860.05 | 8790.08 |
| mo032 | h | Maestro 1ª aplicador de productos impermeabilizantes. (mano de obra) | 0.208 | 4856.40 | 1010.13 |
| mo070 | h | Ayudante aplicador de productos impermeabilizantes. (mano de obra) | 0.208 | 3580.11 | 744.66 |
| % | % | Herramientas | 2 % | 13722.54 | 274.45 |
|  |  | Costes directos |  |  | 13996.99 |
