# Imprimación y aislamiento termorreflectante de cubiertas no transitables con superficie soporte de hormigón o mortero (no incluida en este precio)

- Propiedad del archivo: CYPE INGENIEROS, S.A.
- Formato: FIEBDC-3/2002
- Ámbito geográfico: Chile
- Divisa: CHL
- Costes indirectos: 3.00 %
- Gastos generales: 13.00 %
- Beneficio industrial: 6.00 %
- IVA: 19.00 %

## N Aislamientos e imprimaciones

### NI Imprimaciones

#### NIG Cubiertas, galerías y balcones

**NIG205** m² Imprimación y aislamiento termorreflectante de cubiertas no transitables con superficie soporte de hormigón o mortero (no incluida en este precio), realizada mediante revestimiento elástico a base de copolímeros acrílicos en emulsión acuosa, Revsun Tec Plus "REVETÓN", color blanco, con un rendimiento de 2 l/m², armadura en toda su superficie y resolución de puntos singulares mediante geotextil no tejido de fibras de vidrio, Texnón 300 "REVETÓN", sobre imprimación de resinas sintéticas, "REVETÓN".
Formación de imprimación y aislamiento termorreflectante de cubiertas no transitables, realizada mediante aplicación de dos manos de revestimiento elástico a base de copolímeros acrílicos en emulsión acuosa, Revsun Tec Plus "REVETÓN", color blanco, con un rendimiento de 2 l/m². Incluso parte proporcional de limpieza y preparación de la superficie soporte de hormigón o mortero con la aplicación de una mano de imprimación de resinas sintéticas, "REVETÓN", incolora, armadura en toda su superficie y resolución de puntos singulares mediante geotextil no tejido de fibras de vidrio, Texnón 300 "REVETÓN", de 300 g/m² de masa superficial.
Incluye: Limpieza y preparación de la superficie en la que ha de aplicarse la imprimación. Aplicación de la imprimación. Aplicación de la primera mano de impermeabilizante. Armado de la superficie. Resolución de los puntos singulares. Aplicación de la segunda mano de impermeabilizante.
Criterio de medición de proyecto: Superficie medida en proyección horizontal, según documentación gráfica de Proyecto, desde las caras interiores de los antepechos o petos perimetrales que la limitan.
Criterio de medición de obra: Se medirá, en proyección horizontal, la superficie realmente ejecutada según especificaciones de Proyecto, desde las caras interiores de los antepechos o petos perimetrales que la limitan.

| Código | Ud | Descripción | Rendimiento | Precio | Importe |
|---|---|---|---|---|---|
| mt15rer010b | l | Imprimación de resinas sintéticas, "REVETÓN", incolora. (material) | 0.200 | 10992.70 | 2198.54 |
| mt15rer502b | m² | Geotextil no tejido de fibras de vidrio, Texnón 300 "REVETÓN", de 300 g/m² de masa superficial. (material) | 1.100 | 2631.71 | 2894.88 |
| mt15rer700a | l | Revestimiento elástico a base de copolímeros acrílicos en emulsión acuosa, Revsun Tec Plus "REVETÓN", color blanco, con un índice de reflexión solar del 70% y 0,91 de emitancia. (material) | 2.000 | 8540.80 | 17081.60 |
| mo032 | h | Maestro 1ª aplicador de productos impermeabilizantes. (mano de obra) | 0.452 | 4856.40 | 2195.09 |
| mo070 | h | Ayudante aplicador de productos impermeabilizantes. (mano de obra) | 0.452 | 3580.11 | 1618.21 |
| % | % | Herramientas | 2 % | 25988.32 | 519.77 |
|  |  | Costes directos |  |  | 26508.09 |
