# Reparación de imprimación de balcones y terrazas con filtraciones

- Propiedad del archivo: CYPE INGENIEROS, S.A.
- Formato: FIEBDC-3/2002
- Ámbito geográfico: Chile
- Divisa: CHL
- Costes indirectos: 3.00 %
- Gastos generales: 13.00 %
- Beneficio industrial: 6.00 %
- IVA: 19.00 %

## N Aislamientos e imprimaciones

### NI Imprimaciones

#### NIG Cubiertas, galerías y balcones

**NIG211** m² Reparación de imprimación de balcones y terrazas con filtraciones, mediante el sistema MasterSeal Balcony 1336 "BASF", compuesto por capa de regularización con revestimiento elástico, MasterSeal M 251 "BASF", de color rojo RAL 3013, mezclado con árido de cuarzo natural, MasterTop F1 "BASF" (con una proporción en peso 1:0,5), aplicado con llana o rastrillo de goma; y sellado con revestimiento elástico, MasterSeal M 251 "BASF", de color rojo RAL 3013, aplicado con rodillo o pistola; previa imprimación con MasterSeal P 682 "BASF", aplicada con un paño, sobre superficie soporte de cerámica vitrificada (no incluida en este precio).
Reparación de imprimación de balcones y terrazas con filtraciones, realizada mediante el sistema MasterSeal Balcony 1336 "BASF", compuesto por capa de regularización con revestimiento elástico, MasterSeal M 251 "BASF", de color rojo RAL 3013, formado por poliuretano monocomponente con bajo contenido en disolventes, mezclado con árido de cuarzo natural, MasterTop F1 "BASF", como carga mineral (con una proporción en peso 1:0,5), aplicado con llana o rastrillo de goma; y sellado de la imprimación con revestimiento elástico, MasterSeal M 251 "BASF", de color rojo RAL 3013, aplicado con rodillo o pistola. Incluso parte proporcional de limpieza y preparación de la superficie soporte de cerámica vitrificada, con imprimación transparente, MasterSeal P 682 "BASF", aplicada con un paño; y resolución de puntos singulares.
Incluye: Limpieza y preparación de la superficie en la que ha de aplicarse la imprimación. Aplicación de la imprimación. Resolución de los puntos singulares. Aplicación de la capa de regularización. Aplicación de la capa de sellado.
Criterio de medición de proyecto: Superficie medida en proyección horizontal, según documentación gráfica de Proyecto, desde las caras interiores de los antepechos o petos perimetrales que la limitan.
Criterio de medición de obra: Se medirá, en proyección horizontal, la superficie realmente ejecutada según especificaciones de Proyecto, desde las caras interiores de los antepechos o petos perimetrales que la limitan.

| Código | Ud | Descripción | Rendimiento | Precio | Importe |
|---|---|---|---|---|---|
| mt15bas120b | kg | Imprimación transparente, MasterSeal P 682 "BASF", a base de silano monocomponente, con resistencia a los rayos UV, para aplicar sobre superficie soporte de cerámica vitrificada. (material) | 0.050 | 30607.94 | 1530.40 |
| mt15bas110b | kg | Revestimiento elástico, MasterSeal M 251 "BASF", de color rojo RAL 3013, formado por poliuretano monocomponente con bajo contenido en disolventes, para imprimación de cubiertas, balcones y galerías, resistente a la intemperie, al tránsito peatonal, a aguas agresivas (agua de mar y aguas fecales), a varios ácidos diluidos, álcalis, aceites minerales y fuels. (material) | 0.900 | 20023.89 | 18021.50 |
| mt15bas130a | kg | Árido de cuarzo natural, MasterTop F1 "BASF", de granulometría comprendida entre 0,18 y 0,3 mm, para utilizar como carga mineral en combinación con resinas epoxi o poliuretano. (material) | 0.250 | 572.11 | 143.03 |
| mo032 | h | Maestro 1ª aplicador de productos impermeabilizantes. (mano de obra) | 0.147 | 4856.40 | 713.89 |
| mo070 | h | Ayudante aplicador de productos impermeabilizantes. (mano de obra) | 0.147 | 3580.11 | 526.28 |
| % | % | Herramientas | 2 % | 20935.10 | 418.70 |
|  |  | Costes directos |  |  | 21353.80 |
