# Puerta de closet de dos hojas de 180 cm de altura con altillo de 40 cm de 50x3,5 cm

- Propiedad del archivo: CYPE INGENIEROS, S.A.
- Formato: FIEBDC-3/2002
- Ámbito geográfico: Chile
- Costes indirectos: 3.00 %
- Gastos generales: 13.00 %
- Beneficio industrial: 6.00 %
- IVA: 19.00 %

## P Tabiques y closets

### PA Closets

#### PAH Puertas de madera

**PAH010** Ud Puerta de closet de dos hojas de 180 cm de altura con altillo de 40 cm de 50x3,5 cm, de placa, compuesta por alma alveolada, bastidor de madera de pino, y tableros de MDF; marco de madera de pino, de 30x70 mm; pilastra de madera de pino, de 12x43 mm, para pintar en obra.
Suministro y colocación de puerta de closet de dos hojas de 180 cm de altura con altillo de 40 cm de 50x3,5 cm, de placa, compuesta por alma alveolada, bastidor de madera de pino, y tableros de MDF; marco de madera de pino, de 30x70 mm; pilastra de madera de pino, de 12x43 mm, para pintar en obra en la cara exterior. Incluso herrajes de colgar, cierre y tirador sobre escudo largo de latón negro brillo, serie básica. Ajuste de la hoja, fijación de los herrajes y ajuste final. Totalmente montada y probada.
Incluye: Colocación, aplomado y nivelación de marcos. Recibido a la obra de los elementos de fijación de marcos. Colocación de los herrajes de colgar. Colocación de la hoja. Colocación de los herrajes de cierre.
Criterio de medición de proyecto: Número de unidades previstas, según documentación gráfica de Proyecto.
Criterio de medición de obra: Se medirá el número de unidades realmente ejecutadas según especificaciones de Proyecto.

| Código | Ud | Descripción | Rendimiento | Precio | Importe |
|---|---|---|---|---|---|
| mt22aap070db | Ud | Marco de madera de pino, para puerta de closet de dos hojas de 180 cm de altura con altillo de 40 cm, 30x70 mm, con elementos de fijación. (material) | 1.000 | 22.36 | 22.36 |
| mt22atc030c | m | Pilastra de madera de pino, 12x43 mm, para pintar en obra. (material) | 7.100 | 0.89 | 6.32 |
| mt22ppe071ab | Ud | Puerta de closet de placa, compuesta por alma alveolada, bastidor de madera de pino, y tableros de MDF, lisa, prepintada, 180x50x3,5 cm, según NCh 354. (material) | 2.000 | 15.65 | 31.30 |
| mt22ppe071ac | Ud | Puerta de altillo de placa, compuesta por alma alveolada, bastidor de madera de pino, y tableros de MDF, lisa, prepintada, 40x50x3,5 cm, según NCh 354. (material) | 2.000 | 9.39 | 18.78 |
| mt23icl010p | Ud | Pernio de 80x52 mm, con remate, en latón negro brillo, para puerta de closet o altillo. (material) | 10.000 | 0.66 | 6.60 |
| mt23hcl010a | Ud | Juego de tirador y escudo largo de latón negro brillo, serie básica, para puerta de closet. (material) | 2.000 | 7.05 | 14.10 |
| mt23hcl011a | Ud | Juego de tirador y escudo largo de latón negro brillo, serie básica, para puerta de altillo de armario. (material) | 2.000 | 5.85 | 11.70 |
| mt23ppb050 | Ud | Imán de cierre para puerta de closet o altillo. (material) | 6.000 | 0.28 | 1.68 |
| mt23ppb031 | Ud | Tornillo de latón 21/35 mm. (material) | 60.000 | 0.06 | 3.60 |
| op00cla010 |  | Clavadora. | 1.000 | 0.00 | 0.00 |
| op00gra010 |  | Grapadora. | 1.000 | 0.00 | 0.00 |
| op00sie010 |  | Sierra de calar. | 1.000 | 0.00 | 0.00 |
| op00cep010 |  | Garlopa. | 1.000 | 0.00 | 0.00 |
| op00ato010 |  | Atornillador. | 1.000 | 0.00 | 0.00 |
| op00tro010 |  | Tronzador. | 1.000 | 0.00 | 0.00 |
| mo016 | h | Maestro 1ª carpintero. (mano de obra) | 2.610 | 6.41 | 16.73 |
| mo056 | h | Ayudante carpintero. (mano de obra) | 2.610 | 4.45 | 11.61 |
| % | % | Costes directos complementarios | 2 % | 144.78 | 2.90 |
|  |  | Costes directos |  |  | 147.68 |
