# Tabique desmontable formada por mampara de 4x2,9 m

- Propiedad del archivo: CYPE INGENIEROS, S.A.
- Formato: FIEBDC-3/2002
- Ámbito geográfico: Chile
- Costes indirectos: 3.00 %
- Gastos generales: 13.00 %
- Beneficio industrial: 6.00 %
- IVA: 19.00 %

## P Tabiques y closets

### PM Mamparas

#### PMA Acero

**PMA010** Ud Tabique desmontable formada por mampara de 4x2,9 m, de acero galvanizado plastificado con PVC, acristalada en la mitad de su superficie, con aislamiento intermedio de lana mineral y remate superior de acero galvanizado plastificado con PVC.
Suministro y montaje de tabique desmontable formada por mampara acristalada de 4x2,9 m, con luna pulida incolora en la mitad de su superficie y la otra mitad de panel machihembrado compuesto por dos planchas de acero galvanizado plastificado con PVC y aislamiento intermedio de lana mineral, perfilería de acero galvanizado plastificado con PVC y remate superior de panel machihembrado compuesto por dos planchas de acero galvanizado plastificado con PVC. Incluso parte proporcional de herrajes, remates, sellado de juntas, soportes, encuentros con otros tipos de paramentos, colocación de canalizaciones para instalaciones y cajeados para artefactos eléctricos. Totalmente terminada.
Incluye: Replanteo y marcado de los puntos de fijación. Aplomado, nivelación y fijación de los perfiles. Colocación y fijación del empanelado. Colocación de la canalización para instalaciones. Tratamiento de las juntas del panel. Remate del perímetro del elemento, por las dos caras.
Criterio de medición de proyecto: Número de unidades previstas, según documentación gráfica de Proyecto.
Criterio de medición de obra: Se medirá el número de unidades realmente ejecutadas según especificaciones de Proyecto.

| Código | Ud | Descripción | Rendimiento | Precio | Importe |
|---|---|---|---|---|---|
| mt26mac010c | m² | Panel ciego machihembrado para mamparas, formado por dos planchas de acero galvanizado plastificado con PVC con aislamiento intermedio de lana mineral de conductividad térmica 0,039 W/(mK). (material) | 7.000 | 99.73 | 698.11 |
| mt26mac020c | m | Perfil en "U" de acero galvanizado plastificado con PVC para mamparas. (material) | 9.700 | 7.62 | 73.91 |
| mt26mac030c | m | Guardapolvos de acero galvanizado plastificado con PVC para mamparas. (material) | 3.900 | 6.41 | 25.00 |
| mt21vpi010d | m² | Luna pulida incolora, 8 mm. (material) | 4.000 | 28.74 | 114.96 |
| mt26mac040 | m | Perfil de aluminio lacado para recibido del vidrio en mamparas. (material) | 13.000 | 5.16 | 67.08 |
| op00ato010 |  | Atornillador. | 1.000 | 0.00 | 0.00 |
| mo010 | h | Maestro 1ª montador. (mano de obra) | 8.553 | 6.50 | 55.59 |
| mo078 | h | Ayudante montador. (mano de obra) | 8.553 | 4.42 | 37.80 |
| % | % | Costes directos complementarios | 2 % | 1072.45 | 21.45 |
|  |  | Costes directos |  |  | 1093.90 |
