# Puerta acústica interior de una hoja practicable

- Propiedad del archivo: CYPE INGENIEROS, S.A.
- Formato: FIEBDC-3/2002
- Ámbito geográfico: Chile
- Costes indirectos: 0.03 %
- Gastos generales: 13.00 %
- Beneficio industrial: 6.00 %
- IVA: 19.00 %

## P Tabiques y closets

### PP Puertas interiores

#### PPA Acústicas

**PPA010** Ud Puerta acústica interior de una hoja practicable, formada por dos planchas de acero, de 790x1980 mm de luz y altura de paso y 50 mm de espesor, lacadas en color granate, con refuerzos interiores longitudinales, entre los que se coloca un complejo aislante multicapa, absorbente acústico, con aislamiento a ruido aéreo de 44 dBA, con cerradura y barra doble antipánico.
Suministro y colocación de puerta acústica interior de una hoja practicable, formada por dos planchas de acero, de 790x1980 mm de luz y altura de paso y 50 mm de espesor, lacadas en color granate, con refuerzos interiores longitudinales, entre los que se coloca un complejo aislante multicapa, absorbente acústico, con aislamiento a ruido aéreo de 44 dBA; incluso marco metálico, burlete de neopreno para junta perimetral de estanqueidad, dos bisagras y manilla de cierre de presión, con cerradura y barra doble antipánico. Elaborada en taller, con ajuste y fijación en obra. Totalmente montada y probada.
Incluye: Marcado de puntos de fijación y aplomado del marco. Fijación del marco al paramento. Sellado de juntas perimetrales. Colocación de la hoja. Colocación de herrajes de cierre y accesorios.
Criterio de medición de proyecto: Número de unidades previstas, según documentación gráfica de Proyecto.
Criterio de medición de obra: Se medirá el número de unidades realmente ejecutadas según especificaciones de Proyecto.

| Código | Ud | Descripción | Rendimiento | Precio | Importe |
|---|---|---|---|---|---|
| mt26pac010a | Ud | Puerta acústica interior de una hoja practicable, formada por dos planchas de acero, de 790x1980 mm de luz y altura de paso y 50 mm de espesor, lacadas en color granate, con refuerzos interiores longitudinales, entre los que se coloca un complejo aislante multicapa, absorbente acústico, con aislamiento a ruido aéreo de 44 dBA; incluso marco metálico, burlete de neopreno para junta perimetral de estanqueidad, dos bisagras y manilla de cierre de presión. (material) | 1.000 | 1357.53 | 1357.53 |
| mt26pac020d | Ud | Cerradura embutida de cierre a un punto, y cilindro de latón con llave, para puerta acústica. (material) | 1.000 | 64.39 | 64.39 |
| mt26pac020c | Ud | Dispositivo antipánico de fácil apertura, con doble barra horizontal, superior e inferior, situada ésta última a una altura de 30 cm del suelo, para puerta acústica. (material) | 1.000 | 419.04 | 419.04 |
| mt26pac020a | Ud | Mirilla circular, de 30 cm de diámetro, realizada con doble vidriado, para puerta acústica. (material) | 1.000 | 411.37 | 411.37 |
| op00ato010 |  | Atornillador. | 1.000 | 0.00 | 0.00 |
| mo019 | h | Maestro 1ª construcción. (mano de obra) | 0.723 | 6.29 | 4.55 |
| mo072 | h | Ayudante construcción. (mano de obra) | 0.723 | 4.42 | 3.20 |
| % | % | Costes directos complementarios | 2 % | 2260.08 | 45.20 |
|  |  | Costes directos |  |  | 2305.28 |
