# Puerta interior de placa

- Propiedad del archivo: CYPE INGENIEROS, S.A.
- Formato: FIEBDC-3/2002
- Ámbito geográfico: Chile
- Costes indirectos: 3.00 %
- Gastos generales: 13.00 %
- Beneficio industrial: 6.00 %
- IVA: 19.00 %

## P Tabiques y closets

### PP Puertas interiores

#### PPM De madera

**PPM010** Ud Puerta interior de placa, de una hoja de 210x60x4,5 cm, con alma alveolada, bastidor de madera de pino, y tableros de HDF, prepintada; marco de madera de pino, de 30x70 mm; pilastra de madera de pino, de 12x43 mm, para pintar en obra; con herrajes de colgar y de cierre.
Suministro y colocación de puerta interior de placa, de una hoja de 210x60x4,5 cm, con alma alveolada, bastidor de madera de pino, y tableros de HDF, prepintada; marco de madera de pino, de 30x70 mm; pilastra de madera de pino, de 12x43 mm, para pintar en obra. Incluso herrajes de colgar, de cierre y manilla sobre escudo largo de latón negro brillo, serie básica. Ajuste de la hoja, fijación de los herrajes y ajuste final. Totalmente montada y probada.
Incluye: Colocación, aplomado y nivelación de marcos. Recibido a la obra de los elementos de fijación de marcos. Colocación de los herrajes de colgar. Colocación de la hoja. Colocación de los herrajes de cierre. Colocación de accesorios.
Criterio de medición de proyecto: Número de unidades previstas, según documentación gráfica de Proyecto.
Criterio de medición de obra: Se medirá el número de unidades realmente ejecutadas según especificaciones de Proyecto.

| Código | Ud | Descripción | Rendimiento | Precio | Importe |
|---|---|---|---|---|---|
| mt22aap070la | Ud | Marco de madera de pino, para puerta de una hoja, 30x70 mm, con elementos de fijación. (material) | 1.000 | 10.65 | 10.65 |
| mt22ppe070jae | Ud | Hoja de puerta interior de placa, lisa, compuesta por alma alveolada, bastidor de madera de pino, y tableros de HDF, prepintada, 210x60x4,5 cm, según NCh 354. (material) | 1.000 | 20.95 | 20.95 |
| mt22atc030c | m | Pilastra de madera de pino, 12x43 mm, para pintar en obra. (material) | 10.000 | 0.89 | 8.90 |
| mt23ibl010p | Ud | Pernio de 100x58 mm, con remate, en latón negro brillo, para puerta interior. (material) | 3.000 | 0.69 | 2.07 |
| mt23ppb031 | Ud | Tornillo de latón 21/35 mm. (material) | 18.000 | 0.06 | 1.08 |
| mt23ppb200 | Ud | Cerradura de embutir, frente, accesorios y tornillos de atado, para puerta interior. (material) | 1.000 | 10.64 | 10.64 |
| mt23hbl010aa | Ud | Juego de manilla y escudo largo de latón negro brillo, serie básica, para puerta interior. (material) | 1.000 | 7.66 | 7.66 |
| op00cla010 |  | Clavadora. | 1.000 | 0.00 | 0.00 |
| op00gra010 |  | Grapadora. | 1.000 | 0.00 | 0.00 |
| op00sie010 |  | Sierra de calar. | 1.000 | 0.00 | 0.00 |
| op00cep010 |  | Garlopa. | 1.000 | 0.00 | 0.00 |
| op00ato010 |  | Atornillador. | 1.000 | 0.00 | 0.00 |
| op00tro010 |  | Tronzador. | 1.000 | 0.00 | 0.00 |
| mo016 | h | Maestro 1ª carpintero. (mano de obra) | 1.302 | 6.41 | 8.35 |
| mo056 | h | Ayudante carpintero. (mano de obra) | 1.302 | 4.45 | 5.79 |
| % | % | Costes directos complementarios | 2 % | 76.09 | 1.52 |
|  |  | Costes directos |  |  | 77.61 |
