# Trasdosado directo sobre tabique interior

- Propiedad del archivo: CYPE INGENIEROS, S.A.
- Formato: FIEBDC-3/2002
- Ámbito geográfico: Chile
- Costes indirectos: 3.00 %
- Gastos generales: 13.00 %
- Beneficio industrial: 6.00 %
- IVA: 19.00 %

## P Tabiques y closets

### PT Tabiques

#### PTW Sistemas de trasdosados de placas

**PTW060** m² Trasdosado directo sobre tabique interior, sistema Placo Prima "PLACO", realizado con una placa transformada de yeso laminado B / - 1200 / 2500 / 29,5 / borde afinado, Placomur PMS 10+20 "PLACO", con un panel de poliestireno expandido adherido en su dorso, recibida con pasta de agarre sobre el paramento vertical, con un espesor total de 49,5 mm.
Suministro y montaje de trasdosado directo sobre tabique interior, sistema Placo Prima "PLACO", de 49,5 mm de espesor total, compuesto por una placa transformada de yeso laminado B / - 1200 / 2500 / 29,5 / borde afinado, Placomur PMS 10+20 "PLACO", formada por un alma de yeso de origen natural embutida e íntimamente ligada a dos láminas de cartón fuerte, con un panel de poliestireno expandido adherido en su dorso, recibida directamente sobre el paramento con pasta de agarre MAP "PLACO". Incluso parte proporcional de replanteo de la línea de paramento acabado, de las zonas de paso y de los huecos; colocación sucesiva, para cada placa, de las pelladas de pasta de agarre en el paramento soporte; corte de las placas, colocación de calzos en la zona inferior y colocación individual de las placas mediante presión sobre las pelladas; formación de juntas de proyecto; tratamiento de las zonas de paso y huecos; ejecución de ángulos; tratamiento de juntas mediante pasta y cinta de juntas; recibido de las cajas para alojamiento de artefactos eléctricos y de paso de instalaciones, previo replanteo de su ubicación en las placas y perforación de las mismas, y limpieza final. Totalmente terminado y listo para imprimar, pintar o revestir.
Incluye: Replanteo y trazado en la losa inferior y en el superior de la línea de paramento acabado. Colocación sucesiva en el paramento de las pelladas de pasta de agarre correspondientes a cada una de las placas. Colocación sucesiva e independiente de cada una de las placas mediante pañeado. Replanteo de las cajas para alojamiento de artefactos eléctricos y de paso de instalaciones, y posterior perforación de las placas. Tratamiento de las juntas entre placas. Recibido de las cajas para alojamiento de artefactos eléctricos y de paso de instalaciones.
Criterio de medición de proyecto: Superficie medida según documentación gráfica de Proyecto, sin duplicar esquinas ni encuentros, deduciendo los huecos de superficie mayor de 8 m² y la mitad del hueco para los de superficie entre 5 y 8 m².
Criterio de medición de obra: Se medirá la superficie realmente ejecutada según especificaciones de Proyecto, sin duplicar esquinas ni encuentros, deduciendo los huecos de superficie mayor de 8 m² y la mitad del hueco para los de superficie entre 5 y 8 m².

| Código | Ud | Descripción | Rendimiento | Precio | Importe |
|---|---|---|---|---|---|
| mt12plm050a | kg | Pasta de agarre MAP "PLACO". (material) | 4.800 | 0.58 | 2.78 |
| mt12plk020a | m² | Placa transformada de yeso laminado B / - 1200 / 2500 / 29,5 / borde afinado, Placomur PMS 10+20 "PLACO", formada por un alma de yeso de origen natural embutida e íntimamente ligada a dos láminas de cartón fuerte, con un panel de poliestireno expandido adherido en su dorso. (material) | 1.050 | 9.74 | 10.23 |
| mt12plj010a | m | Cinta microperforada, "PLACO", para acabado de juntas de placas de yeso laminado. (material) | 1.400 | 0.04 | 0.06 |
| mt12plm010a | kg | Pasta de secado en polvo, SN "PLACO", para el tratamiento de las juntas de las placas de yeso laminado. (material) | 0.330 | 1.05 | 0.35 |
| op00fre010 |  | Fresadora. | 1.000 | 0.00 | 0.00 |
| op00sie010 |  | Sierra de calar. | 1.000 | 0.00 | 0.00 |
| mo052 | h | Maestro 1ª montador de prefabricados interiores. (mano de obra) | 0.397 | 6.50 | 2.58 |
| mo098 | h | Ayudante montador de mamparas y sistemas de placas. (mano de obra) | 0.142 | 4.42 | 0.63 |
| % | % | Costes directos complementarios | 2 % | 16.63 | 0.33 |
|  |  | Costes directos |  |  | 16.96 |
