# Hoja de tabique interior de 10 cm de espesor de albañilería

- Propiedad del archivo: CYPE INGENIEROS, S.A.
- Formato: FIEBDC-3/2002
- Ámbito geográfico: Chile
- Costes indirectos: 3.00 %
- Gastos generales: 13.00 %
- Beneficio industrial: 6.00 %
- IVA: 19.00 %

## P Tabiques y closets

### PT Tabiques

#### PTX Hoja cara vista

**PTX020** m² Hoja de tabique interior de 10 cm de espesor de albañilería, de bloque CV de hormigón, liso hidrófugo, color gris, 40x20x10 cm, resistencia normalizada R10 (10 N/mm²), con junta de 1 cm, rehundida, recibida con mortero de cemento 1:4.
Formación de hoja de tabique interior de 10 cm de espesor de albañilería, de bloque CV de hormigón, liso hidrófugo, color gris, 40x20x10 cm, resistencia normalizada R10 (10 N/mm²), con junta de 1 cm, rehundida, recibida con mortero de cemento 1:4. Incluso parte proporcional de replanteo, nivelación y aplomado, mermas y roturas, enjarjes, mochetas, ejecución de encuentros, rejuntado y limpieza final de la albañilería ejecutada.
Incluye: Replanteo y trazado en la losa de los tabiques a realizar. Marcado en los pilares de los niveles de referencia general de planta y de nivel de piso terminado. Colocación y aplomado de miras de referencia. Tendido de hilos entre miras. Colocación de las piezas por hiladas a nivel. Realización de todos los trabajos necesarios para la resolución de los huecos. Encuentros de la albañilería con fachadas, pilares y tabiques. Encuentro de la albañilería con la losa superior. Repaso de las juntas y limpieza final del paramento.
Criterio de medición de proyecto: Superficie medida según documentación gráfica de Proyecto, sin duplicar esquinas ni encuentros, deduciendo los huecos de superficie mayor de 3 m².
Criterio de medición de obra: Se medirá la superficie realmente ejecutada según especificaciones de Proyecto, sin duplicar esquinas ni encuentros, deduciendo los huecos de superficie mayor de 3 m².

| Código | Ud | Descripción | Rendimiento | Precio | Importe |
|---|---|---|---|---|---|
| mt03bhe010aa | Ud | Bloque CV de hormigón, liso hidrófugo, color gris, 40x20x10 cm, resistencia normalizada R10 (10 N/mm²), incluso parte proporcional de piezas especiales: zunchos y medios. (material) | 12.600 | 0.52 | 6.55 |
| mt09mor010e | m³ | Mortero de cemento CEM II/B-P 32,5 N tipo M-10, confeccionado en obra con 380 kg/m³ de cemento y una proporción en volumen 1/4. (material) | 0.007 | 136.68 | 0.96 |
| mo020 | h | Maestro 1ª construcción en trabajos de albañilería. (mano de obra) | 0.723 | 6.29 | 4.55 |
| mo112 | h | Jornal construcción en trabajos de albañilería. (mano de obra) | 0.361 | 4.24 | 1.53 |
| % | % | Costes directos complementarios | 2 % | 13.59 | 0.27 |
|  |  | Costes directos |  |  | 13.86 |
