# Hoja de partición interior de 15 cm de espesor de albañilería, de ladrillo de hormigón cara vista perforado liso, color, 40x15x9 cm, con junta de 1 cm, rehundida, recibida con mortero de cemento 1:4

- Propiedad del archivo: CYPE INGENIEROS, S.A.
- Formato: FIEBDC-3/2002
- Ámbito geográfico: Chile
- Costes indirectos: 3.00 %
- Gastos generales: 13.00 %
- Beneficio industrial: 6.00 %
- IVA: 16.00 %

## P Particiones

### PT Tabiques

#### PTX Hoja cara vista

**PTX030** m² Hoja de partición interior de 15 cm de espesor de albañilería, de ladrillo de hormigón cara vista perforado liso, color, 40x15x9 cm, con junta de 1 cm, rehundida, recibida con mortero de cemento 1:4.
Incluye: Replanteo y trazado en la losa de los tabiques a realizar. Colocación y aplomado de miras de referencia. Colocación, aplomado y nivelación de cercos y jambas de puertas y closets. Tendido de hilos entre miras. Colocación de las piezas por hiladas a nivel. Recibido a la obra de los elementos de fijación de cercos y jambas. Encuentros de la albañilería con fachadas, pilares y tabiques. Encuentro de la albañilería con la losa superior. Repaso de juntas y limpieza.

| Código | Ud | Descripción | Rendimiento | Precio | Importe |
|---|---|---|---|---|---|
| mt05chl010h | Ud | Ladrillo de hormigón cara vista perforado liso, color, 40x15x9 cm. (material) | 26.250 | 0.81 | 21.26 |
| mt09mor010e | m³ | Mortero de cemento CEM II/B-P 32,5 N tipo M-10, confeccionado en obra con 380 kg/m³ de cemento y una proporción en volumen 1/4. (material) | 0.019 | 136.47 | 2.59 |
| op00sie030 |  | Sierra de disco de diamante, para mesa de trabajo, de corte húmedo. | 1.000 | 0.00 | 0.00 |
| op00tal010 |  | Taladro. | 1.000 | 0.00 | 0.00 |
| mo019 | h | Maestro 1ª construcción en trabajos de albañilería. (mano de obra) | 1.063 | 6.79 | 7.22 |
| mo105 | h | Jornal construcción en trabajos de albañilería. (mano de obra) | 0.532 | 4.52 | 2.40 |
| % | % | Costes directos complementarios | 2 % | 33.47 | 0.67 |
|  |  | Costes directos |  |  | 34.14 |
