# Bancada de apoyo de maquinaria

- Propiedad del archivo: CYPE INGENIEROS, S.A.
- Formato: FIEBDC-3/2002
- Ámbito geográfico: Chile
- Costes indirectos: 3.00 %
- Gastos generales: 13.00 %
- Beneficio industrial: 6.00 %
- IVA: 19.00 %

## P Tabiques y closets

### PY Ayudas

#### PYB Bancadas

**PYB010** Ud Bancada de apoyo de maquinaria, de hormigón armado, de 150x100x16 cm, formada por hormigón H20 (20) 20/6, no expuesto a ciclos hielo-deshielo, exposición a sulfatos despreciable, sin requerimiento de permeabilidad, no expuesto a ambientes salinos, docilidad blanda, preparado en obra, con cemento grado normal, y vaciado con medios manuales y malla electrosoldada sin economía de borde tipo C 139 de acero AT56-50H.
Formación de bancada de apoyo de maquinaria, de hormigón armado, de 150x100x16 cm, formada por hormigón H20 (20) 20/6, no expuesto a ciclos hielo-deshielo, exposición a sulfatos despreciable, sin requerimiento de permeabilidad, no expuesto a ambientes salinos, docilidad blanda, preparado en obra, con cemento grado normal, y vaciado con medios manuales, sin economía de borde tipo C 139 de acero AT56-50H, separación 100x100 mm y Ø longitudinal 4,2 mm, marco perimetral de perfil de acero laminado en caliente y capa separadora de geotextil no tejido. Incluso montaje, desmontaje y retirada de todo el material auxiliar, una vez que la pieza estructural esté en condiciones de soportar los esfuerzos. Sin incluir amortiguadores ni elementos antivibratorios.
Incluye: Replanteo y trazado de la bancada. Colocación de la membrana geotextil. Colocación y fijación del marco. Colocación de las armaduras con separadores homologados. Vaciado y compactación del hormigón. Regleado y nivelación de la capa de compresión. Curado del hormigón.
Criterio de medición de proyecto: Número de unidades previstas, según documentación gráfica de Proyecto.
Criterio de medición de obra: Se medirá el número de unidades realmente ejecutadas según especificaciones de Proyecto.

| Código | Ud | Descripción | Rendimiento | Precio | Importe |
|---|---|---|---|---|---|
| mt14gsa010b | m² | Geotextil no tejido sintético, termosoldado, de polipropileno-polietileno, de 125 g/m². (material) | 1.760 | 1.48 | 2.60 |
| mt07ala000h | kg | Acero laminado A 572 Grado 42, en perfiles laminados en caliente, según ASTM A 572, piezas simples, para aplicaciones estructurales. (material) | 94.000 | 0.81 | 76.14 |
| mt07ame110ada | m² | Malla electrosoldada sin economía de borde tipo C 139 de acero AT56-50H, separación 100x100 mm, con barras longitudinales de 4,2 mm de diámetro y barras transversales de 4,2 mm de diámetro, según NCh 218.Of77. (material) | 1.650 | 3.06 | 5.05 |
| mt08aaa010a | m³ | Agua. (material) | 0.065 | 0.93 | 0.06 |
| mt01arg000 | t | Arena cribada para hormigones preparados en obra. (material) | 0.215 | 7.18 | 1.54 |
| mt01arg001h | t | Árido grueso homogeneizado, de tamaño máximo 20 mm, para hormigones preparados en obra. (material) | 0.230 | 12.35 | 2.84 |
| mt08cem000 | kg | Cemento en sacos, para hormigón preparado en obra. (material) | 76.560 | 0.11 | 8.42 |
| au00auh040 |  | Vibrador de hormigón, eléctrico. | 1.000 | 0.00 | 0.00 |
| mo041 | h | Maestro 1ª estructurista. (mano de obra) | 0.353 | 6.61 | 2.33 |
| mo087 | h | Ayudante de estructurista. (mano de obra) | 0.353 | 4.64 | 1.64 |
| mo111 | h | Jornal construcción. (mano de obra) | 0.374 | 4.24 | 1.59 |
| mo110 | h | Jornal especializado de construcción. (mano de obra) | 0.391 | 4.33 | 1.69 |
| % | % | Costes directos complementarios | 2 % | 103.90 | 2.08 |
|  |  | Costes directos |  |  | 105.98 |
