# Recibido de plato de ducha de cualquier medida

- Propiedad del archivo: CYPE INGENIEROS, S.A.
- Formato: FIEBDC-3/2002
- Ámbito geográfico: Chile
- Costes indirectos: 3.00 %
- Gastos generales: 13.00 %
- Beneficio industrial: 6.00 %
- IVA: 19.00 %

## P Tabiques y closets

### PY Ayudas

#### PYR Recibidos

**PYR010** Ud Recibido de plato de ducha de cualquier medida.
Recibido de plato de ducha de cualquier medida, mediante ladrillo cerámico hueco, recibido con mortero de cemento 1:6. Incluso parte proporcional de replanteo, apertura de huecos para entregas en paramento vertical, formación de desniveles, retacado con arena, sellado de juntas, limpieza, protección con tablero de madera y eliminación del material sobrante.
Incluye: Replanteo. Apertura de huecos. Formación de desniveles. Retacado con arena. Sellado de juntas. Protección con tablero de madera. Limpieza y eliminación del material sobrante.
Criterio de medición de proyecto: Número de unidades previstas, según documentación gráfica de Proyecto.
Criterio de medición de obra: Se medirá el número de unidades realmente ejecutadas según especificaciones de Proyecto.

| Código | Ud | Descripción | Rendimiento | Precio | Importe |
|---|---|---|---|---|---|
| mt04lvc010a | Ud | Ladrillo cerámico hueco sencillo, para revestir, 24x11,5x4 cm. (material) | 12.000 | 0.09 | 1.08 |
| mt09mor010c | m³ | Mortero de cemento CEM II/B-P 32,5 N tipo M-5, confeccionado en obra con 250 kg/m³ de cemento y una proporción en volumen 1/6. (material) | 0.005 | 118.22 | 0.59 |
| mt01ara010 | m³ | Arena de 0 a 5 mm de diámetro. (material) | 0.050 | 10.76 | 0.54 |
| mo019 | h | Maestro 1ª construcción. (mano de obra) | 1.752 | 6.29 | 11.02 |
| mo111 | h | Jornal construcción. (mano de obra) | 1.752 | 4.24 | 7.43 |
| % | % | Costes directos complementarios | 2 % | 20.66 | 0.41 |
|  |  | Costes directos |  |  | 21.07 |
