# Apertura y tapado de rozas con mortero de cemento 1:6 en albañilería de ladrillo hueco, con medios manuales y carga manual de escombros sobre camión o contenedor

- Propiedad del archivo: CYPE INGENIEROS, S.A.
- Formato: FIEBDC-3/2002
- Ámbito geográfico: Chile
- Costes indirectos: 3.00 %
- Gastos generales: 13.00 %
- Beneficio industrial: 6.00 %
- IVA: 19.00 %

## P Tabiques y closets

### PY Ayudas

#### PYT Apertura de rozas

**PYT010** m Apertura y tapado de rozas con mortero de cemento 1:6 en albañilería de ladrillo hueco, con medios manuales y carga manual de escombros sobre camión o contenedor.
Apertura y tapado de rozas con mortero de cemento 1:6 en albañilería de ladrillo hueco, con medios manuales sin afectar a la estabilidad del elemento constructivo. Incluso parte proporcional de preparación de la zona de trabajo y protección de los elementos del entorno que deban mantenerse, limpieza, acopio, retirada y carga manual de escombros sobre camión o contenedor.
Incluye: Preparación de la zona de trabajo. Replanteo. Ejecución manual de la roza. Tapado de las rozas. Retirada y acopio de escombros. Limpieza de los restos de obra. Carga de escombros sobre camión o contenedor.
Criterio de medición de proyecto: Longitud medida según documentación gráfica de Proyecto.
Criterio de medición de obra: Se medirá la longitud realmente ejecutada según especificaciones de Proyecto.

| Código | Ud | Descripción | Rendimiento | Precio | Importe |
|---|---|---|---|---|---|
| mt09mor010c | m³ | Mortero de cemento CEM II/B-P 32,5 N tipo M-5, confeccionado en obra con 250 kg/m³ de cemento y una proporción en volumen 1/6. (material) | 0.005 | 118.22 | 0.59 |
| mo111 | h | Jornal construcción. (mano de obra) | 0.512 | 4.24 | 2.17 |
| % | % | Costes directos complementarios | 2 % | 2.76 | 0.06 |
|  |  | Costes directos |  |  | 2.82 |
