# Sistema de cubierta Deck con altas prestaciones acústicas "DANOSA"

- Propiedad del archivo: CYPE INGENIEROS, S.A.
- Formato: FIEBDC-3/2002
- Ámbito geográfico: Chile
- Costes indirectos: 0.03 %
- Gastos generales: 13.00 %
- Beneficio industrial: 6.00 %
- IVA: 19.00 %

## Q Cubiertas

### QA Planas

#### QAD No transitables, no ventiladas

**QAD042** m² Sistema de cubierta Deck con altas prestaciones acústicas "DANOSA", tipo convencional, pendiente del 1% al 5%, compuesta de: soporte base: perfil nervado autosoportante de plancha de acero galvanizado S 280 de 0,7 mm de espesor, acabado liso, con 3 nervios de 50 mm de altura separados 260 mm; aislamiento térmico y acústico: complejo multicapa, Sonodan Cubiertas "DANOSA", de 85 mm de espesor; imprimación monocapa adherida: lámina de betún modificado con elastómero SBS, tipo LBM(SBS) - 50/G - FP, Esterdan Plus 50/GP Elast "DANOSA", de superficie autoprotegida (protección con gránulos de pizarra de color gris en la cara exterior y un film plástico antiadherente en la cara interior) totalmente adherida con soplete.
Formación de cubierta Deck con altas prestaciones acústicas "DANOSA", tipo convencional, pendiente del 1% al 5%, compuesta de los siguientes elementos: SOPORTE BASE: perfil nervado autosoportante de plancha de acero galvanizado S 280 de 0,7 mm de espesor, acabado liso, con 3 nervios de 50 mm de altura separados 260 mm, inercia 18 cm4 y masa superficial 5,5 kg/m²; AISLAMIENTO TÉRMICO Y ACÚSTICO: complejo multicapa, Sonodan Cubiertas "DANOSA", de 85 mm de espesor, resistencia térmica 1,5 m²K/W, compuesto por un panel absorbente de lana de roca, dos láminas acústicas Danosa y un panel de lana de roca soldable (acabada con oxiasfalto); IMPERMEABILIZACIÓN: tipo monocapa, adherida, formada por una lámina de betún modificado con elastómero SBS, tipo LBM(SBS) - 50/G - FP, Esterdan Plus 50/GP Elast "DANOSA", masa nominal 5 kg/m², con armadura de fieltro de poliéster reforzado y estabilizado, de superficie autoprotegida (protección con gránulos de pizarra de color gris en la cara exterior y un film plástico antiadherente en la cara interior) totalmente adherida con soplete. Incluso parte proporcional de formación de juntas de proyecto en cubierta y resolución de puntos singulares.
Incluye: Replanteo de las planchas nervadas y de los puntos singulares. Corte, preparación y colocación de las planchas. Ejecución de juntas y perímetro. Fijación mecánica de las planchas. Resolución de puntos singulares. Revisión de la superficie base en la que se realiza la fijación del aislamiento de acuerdo con las exigencias de la técnica a emplear. Corte, ajuste y colocación del aislamiento. Colocación de la imprimación.
Criterio de medición de proyecto: Superficie medida en proyección horizontal, según documentación gráfica de Proyecto, desde las caras interiores de los antepechos o petos perimetrales que la limitan.
Criterio de medición de obra: Se medirá, en proyección horizontal, la superficie realmente ejecutada según especificaciones de Proyecto, desde las caras interiores de los antepechos o petos perimetrales que la limitan.

| Código | Ud | Descripción | Rendimiento | Precio | Importe |
|---|---|---|---|---|---|
| mt13ccg200ac | m² | Perfil nervado autosoportante de plancha de acero galvanizado S 280 de 0,7 mm de espesor, acabado liso, con 3 nervios de 50 mm de altura separados 260 mm, inercia 18 cm4 y masa superficial 5,5 kg/m². (material) | 1.100 | 7.86 | 8.65 |
| mt16pda013a | m² | Panel aislante multicapa, Sonodan Cubiertas "DANOSA", compuesto por un panel absorbente de lana de roca, dos láminas acústicas Danosa y un panel de lana de roca soldable (acabada con oxiasfalto), para cubiertas, proporcionando un aislamiento acústico superior a 45 dBA, de 85 mm de espesor y resistencia térmica 1,5 m²K/W. (material) | 1.050 | 51.76 | 54.35 |
| mt16aab010 | Ud | Fijación mecánica de los paneles aislantes a la plancha metálica (cubiertas deck). (material) | 3.000 | 0.19 | 0.57 |
| mt14lbd030k | m² | Lámina de betún modificado con elastómero SBS, tipo LBM(SBS) - 50/G - FP, Esterdan Plus 50/GP Elast "DANOSA", masa nominal 5 kg/m², con armadura de fieltro de poliéster reforzado y estabilizado, de superficie autoprotegida (protección con gránulos de pizarra de color gris en la cara exterior y un film plástico antiadherente en la cara interior). (material) | 1.100 | 15.33 | 16.86 |
| mt14lbd100a | kg | Emulsión asfáltica de base acuosa, Curidan "DANOSA", EA. (material) | 0.300 | 2.72 | 0.82 |
| mt14lbd080a | m | Banda de refuerzo de betún modificado con elastómero SBS Esterdan 30 P Elast "DANOSA", LBM(SBS) - 30 - PE, de 32 cm de ancho, masa nominal 3 kg/m², armada con fieltro de poliéster no tejido, acabada con film plástico en ambas caras. (material) | 0.570 | 4.09 | 2.33 |
| mt14lbd240 | m | Perfil de plancha de acero galvanizado, "DANOSA", para encuentros de la imprimación con paramentos verticales. (material) | 0.150 | 1.40 | 0.21 |
| op00ciz010 |  | Cizalla. | 1.000 | 0.00 | 0.00 |
| op00roe010 |  | Roedora. | 1.000 | 0.00 | 0.00 |
| op00sop010 |  | Soplete para soldadura de láminas asfálticas. | 1.000 | 0.00 | 0.00 |
| mo047 | h | Maestro 1ª montador de cerramientos industriales. (mano de obra) | 0.200 | 6.50 | 1.30 |
| mo090 | h | Ayudante montador de cerramientos industriales. (mano de obra) | 0.200 | 4.42 | 0.88 |
| mo050 | h | Maestro 1ª montador de aislamientos. (mano de obra) | 0.067 | 6.50 | 0.44 |
| mo093 | h | Ayudante montador de aislamientos. (mano de obra) | 0.067 | 4.42 | 0.30 |
| mo028 | h | Maestro 1ª aplicador de láminas impermeabilizantes. (mano de obra) | 0.134 | 6.29 | 0.84 |
| mo062 | h | Ayudante aplicador de láminas impermeabilizantes. (mano de obra) | 0.134 | 4.42 | 0.59 |
| % | % | Costes directos complementarios | 2 % | 88.14 | 1.76 |
|  |  | Costes directos |  |  | 89.90 |
