# Azotea no transitable

- Propiedad del archivo: CYPE INGENIEROS, S.A.
- Formato: FIEBDC-3/2002
- Ámbito geográfico: Chile
- Costes indirectos: 3.00 %
- Gastos generales: 13.00 %
- Beneficio industrial: 6.00 %
- IVA: 19.00 %

## Q Cubiertas

### QA Planas

#### QAD No transitables, no ventiladas

**QAD050** m² Azotea no transitable, no ventilada, ajardinada extensiva, pendiente del 1% al 5%, compuesta de: formación de pendientes (no incluida en este precio); capa separadora bajo imprimación (no incluida en este precio); membrana impermeabilizante (no incluida en este precio); membrana antirraíces Urbanscape "KNAUF INSULATION", de polietileno de baja densidad, de color negro; lámina drenante y retenedora de agua, Urbanscape C "KNAUF INSULATION", con depósito de agua, formada por membrana de poliestireno reciclado reforzado y perforaciones en la parte superior; sustrato Urbanscape Green Roll (HTC GR) de lana mineral, de 40 mm de espesor y tepe Urbanscape Sedum-mix.
Azotea no transitable, no ventilada, ajardinada extensiva, pendiente del 1% al 5%, compuesta de: formación de pendientes (no incluida en este precio); capa separadora bajo imprimación (no incluida en este precio); membrana impermeabilizante (no incluida en este precio); membrana antirraíces Urbanscape "KNAUF INSULATION", de polietileno de baja densidad, de color negro, para evitar la penetración de raíces en la membrana impermeable; lámina drenante y retenedora de agua, Urbanscape C "KNAUF INSULATION", con depósito de agua, formada por membrana de poliestireno reciclado reforzado y perforaciones en la parte superior; sustrato Urbanscape Green Roll (HTC GR) de lana mineral, de 40 mm de espesor, a base de fibras largas cosidas para formar un fieltro compacto y no deformable, con retención de agua de 29 l/m² y tepe Urbanscape Sedum-mix, biodegradable, con 12 especies distintas de sedum. Incluso parte proporcional de grava en los bordes.
Incluye: Colocación de la membrana antirraíces. Colocación de la capa drenante y retenedora de agua. Colocación del sustrato y del tepe y relleno del espacio entre el borde de la cubierta y el tepe con grava.
Criterio de medición de proyecto: Superficie medida en proyección horizontal, según documentación gráfica de Proyecto, desde las caras interiores de los antepechos o petos perimetrales que la limitan.
Criterio de medición de obra: Se medirá, en proyección horizontal, la superficie realmente ejecutada según especificaciones de Proyecto, desde las caras interiores de los antepechos o petos perimetrales que la limitan.

| Código | Ud | Descripción | Rendimiento | Precio | Importe |
|---|---|---|---|---|---|
| mt14lbk010 | m² | Membrana antirraíces Urbanscape "KNAUF INSULATION", de polietileno de baja densidad, de color negro, para cubiertas ajardinadas extensivas. (material) | 1.100 | 3.70 | 4.07 |
| mt14lbk020a | m² | Lámina drenante y retenedora de agua, Urbanscape C "KNAUF INSULATION", con depósito de agua, formada por membrana de poliestireno reciclado reforzado y perforaciones en la parte superior, para cubiertas ajardinadas extensivas. (material) | 1.100 | 16.34 | 17.97 |
| mt14lbk030 | m² | Sustrato Urbanscape Green Roll (HTC GR) de lana mineral, de 40 mm de espesor, para cubiertas ajardinadas extensivas. (material) | 1.100 | 11.03 | 12.13 |
| mt14lbk040 | m² | Tepe Urbanscape Sedum-mix, para cubiertas ajardinadas extensivas. (material) | 1.100 | 38.25 | 42.08 |
| mo039 | h | Maestro 1ª jardinero. (mano de obra) | 0.310 | 6.29 | 1.95 |
| mo113 | h | Jornal jardinero. (mano de obra) | 0.310 | 4.24 | 1.31 |
| % | % | Costes directos complementarios | 2 % | 79.51 | 1.59 |
|  |  | Costes directos |  |  | 81.10 |
