# Borde lateral de cubierta con piezas cerámicas

- Propiedad del archivo: CYPE INGENIEROS, S.A.
- Formato: FIEBDC-3/2002
- Ámbito geográfico: Chile
- Divisa: CHL
- Costes indirectos: 3.00 %
- Gastos generales: 13.00 %
- Beneficio industrial: 6.00 %
- IVA: 19.00 %

## Q Cubiertas

### QR Remates

#### QRB Borde lateral

**QRB020** m Borde lateral de cubierta con piezas cerámicas.
Borde lateral de cubierta con remates laterales cerámicos, color rojo, para tejas curvas, recibidos con mortero de cemento, confeccionado en obra, dosificación 1:6. Incluso solapes.
Incluye: Colocación de las tejas con mortero.
Criterio de medición de proyecto: Longitud medida según documentación gráfica de Proyecto.
Criterio de medición de obra: Se medirá la longitud realmente ejecutada según especificaciones de Proyecto.

| Código | Ud | Descripción | Rendimiento | Precio | Importe |
|---|---|---|---|---|---|
| mt13tac012a | Ud | Remate lateral cerámico, color rojo, para tejas curvas. (material) | 2.700 | 1727.33 | 4663.79 |
| mt08aaa010a | m³ | Agua. (material) | 0.006 | 866.74 | 5.20 |
| mt01arg005a | t | Arena de cantera, para mortero preparado en obra. (material) | 0.049 | 11293.92 | 553.40 |
| mt08cem000e | kg | Cemento gris en sacos. (material) | 7.500 | 94.42 | 708.15 |
| mq06hor010 | h | Concretera. (maquinaria) | 0.024 | 1113.86 | 26.73 |
| mo020 | h | Maestro 1ª construcción. (mano de obra) | 0.224 | 6454.44 | 1445.79 |
| mo113 | h | Jornal construcción. (mano de obra) | 0.336 | 4642.54 | 1559.89 |
| % | % | Herramientas | 2 % | 8962.95 | 179.26 |
|  |  | Costes directos |  |  | 9142.21 |
