# Tablero de panel sándwich machihembrado

- Propiedad del archivo: CYPE INGENIEROS, S.A.
- Formato: FIEBDC-3/2002
- Ámbito geográfico: Chile
- Divisa: CHL
- Costes indirectos: 3.00 %
- Gastos generales: 13.00 %
- Beneficio industrial: 6.00 %
- IVA: 19.00 %

## Q Cubiertas

### QT Inclinadas

#### QTY Reparaciones y refuerzos

**QTY052** m² Tablero de panel sándwich machihembrado, compuesto de: cara superior de tablero de aglomerado hidrófugo de 10 mm de espesor, núcleo aislante de espuma de poliestireno extruido de 30 mm de espesor y cara inferior de friso de abeto natural, en cubierta inclinada, fijado mecánicamente sobre perfil estructural (no incluido en este precio).
Formación de tablero de panel sándwich machihembrado, compuesto de: cara superior de tablero de aglomerado hidrófugo de 10 mm de espesor, núcleo aislante de espuma de poliestireno extruido de 30 mm de espesor y cara inferior de friso de abeto natural, en cubierta inclinada, fijado mecánicamente sobre perfil estructural (no incluido en este precio). Incluso parte proporcional de replanteo y corte de las piezas, fijaciones mecánicas y sellado de juntas entre placas.
Incluye: Replanteo. Corte de las piezas. Fijación mecánica de las piezas al soporte. Sellado de juntas entre placas.
Criterio de medición de proyecto: Superficie del faldón medida en verdadera magnitud, según documentación gráfica de Proyecto.
Criterio de medición de obra: Se medirá, en verdadera magnitud, la superficie realmente ejecutada según especificaciones de Proyecto.

| Código | Ud | Descripción | Rendimiento | Precio | Importe |
|---|---|---|---|---|---|
| mt13pso010aaa | m² | Panel sándwich machihembrado, compuesto de: cara superior de tablero de aglomerado hidrófugo de 10 mm de espesor, núcleo aislante de espuma de poliestireno extruido de 30 mm de espesor y cara inferior de friso de abeto natural. (material) | 1.100 | 17754.21 | 19529.63 |
| mt13lpo034b | Ud | Clavo, con arandela. (material) | 5.000 | 37.94 | 189.70 |
| mt13eag030 | m | Banda impermeabilizante autoadhesiva para imprimación de juntas entre paneles sándwich de madera en cubiertas inclinadas. (material) | 1.000 | 312.88 | 312.88 |
| mo017 | h | Maestro 1ª carpintero. (mano de obra) | 0.261 | 4945.00 | 1290.65 |
| mo058 | h | Ayudante carpintero. (mano de obra) | 0.261 | 3608.44 | 941.80 |
| % | % | Herramientas | 2 % | 22264.66 | 445.29 |
|  |  | Costes directos |  |  | 22709.95 |
