# Cobertura de planchas de poliéster

- Propiedad del archivo: CYPE INGENIEROS, S.A.
- Formato: FIEBDC-3/2002
- Ámbito geográfico: Chile
- Divisa: CHL
- Costes indirectos: 3.00 %
- Gastos generales: 13.00 %
- Beneficio industrial: 6.00 %
- IVA: 19.00 %

## Q Cubiertas

### QU Componentes de cubiertas inclinadas y curvas

#### QUO De planchas de poliéster

**QUO010** m² Cobertura de planchas de poliéster.
Cobertura de placas translúcidas de poliéster, de perfil mini onda, de 10 mm de espesor, con una transmisión de luminosidad del 85%, colocadas con un solape de la placa superior de 130 mm y un solape lateral de dos ondas y fijadas mecánicamente sobre perfil ligero metálico o de madera, en cubierta inclinada, con una pendiente mayor del 10%. Incluso accesorios de fijación de las placas.
Criterio de valoración económica: El precio no incluye la superficie soporte.
Incluye: Replanteo de las placas por faldón. Colocación de las piezas para apoyo de las placas. Corte, preparación y colocación de las placas. Fijación mecánica de las placas.
Criterio de medición de proyecto: Superficie medida en verdadera magnitud, según documentación gráfica de Proyecto.
Criterio de medición de obra: Se medirá, en verdadera magnitud, la superficie realmente ejecutada según especificaciones de Proyecto.

| Código | Ud | Descripción | Rendimiento | Precio | Importe |
|---|---|---|---|---|---|
| mt13lpo100ap | m² | Placa translúcida de poliéster, de perfil mini onda, de 10 mm de espesor, con una transmisión de luminosidad del 85%. (material) | 1.100 | 7542.80 | 8297.08 |
| mt13lpo140a | Ud | Kit de accesorios de fijación, para planchas de poliéster, en cubiertas inclinadas, formado por piezas de polipropileno para apoyo de placa de perfil mini onda, con el mismo perfil de la onda, piezas de acero inoxidable con arandela de EPDM para colocar sobre la parte superior de la placa y asegurar la estanqueidad de la fijación y tornillos autorroscantes. (material) | 0.250 | 21384.29 | 5346.07 |
| op00ciz010 |  | Cizalla. | 1.000 | 0.00 | 0.00 |
| op00roe010 |  | Roedora. | 1.000 | 0.00 | 0.00 |
| mo051 | h | Maestro 1ª montador de cerramientos industriales. (mano de obra) | 0.112 | 8929.75 | 1000.13 |
| mo098 | h | Ayudante montador de cerramientos industriales. (mano de obra) | 0.112 | 6494.86 | 727.42 |
| % | % | Herramientas | 2 % | 15370.70 | 307.41 |
|  |  | Costes directos |  |  | 15678.11 |
