# Alicatado con baldosas cerámicas de gres porcelánico

- Propiedad del archivo: CYPE INGENIEROS, S.A.
- Formato: FIEBDC-3/2002
- Ámbito geográfico: Chile
- Divisa: CHL
- Costes indirectos: 3.00 %
- Gastos generales: 13.00 %
- Beneficio industrial: 6.00 %
- IVA: 19.00 %

## R Revestimientos

### RA Alicatados

#### RAG De baldosas cerámicas

**RAG051** m² Alicatado con baldosas cerámicas de gres porcelánico, estilo cemento, serie Skyline "GRESPANIA", acabado mate en color blanco, 22x90 cm y 10 mm de espesor, colocadas sobre una superficie soporte de albañilería en paramento interior, recibidas con mortero de cemento 1:6, sin junta (separación entre baldosas entre 1,5 y 3 mm); con cantoneras de PVC.
Alicatado con baldosas cerámicas de gres porcelánico, estilo cemento, serie Skyline "GRESPANIA", acabado mate en color blanco, 22x90 cm y 10 mm de espesor, colocadas en paramentos interiores, recibidas con mortero de cemento 1:6, extendido con llana sobre la superficie soporte, y rejuntado con mortero de juntas cementoso tipo L, color blanco, para juntas de hasta 3 mm. Incluso preparación de la superficie soporte mediante humedecido de la albañilería, replanteo, cortes y juntas; con cantoneras de PVC, y limpieza final.
Incluye: Preparación de la superficie soporte. Replanteo de niveles y disposición de baldosas. Colocación de maestras o reglas. Preparación y aplicación del mortero. Formación de juntas de movimiento. Colocación de las baldosas. Ejecución de esquinas. Rejuntado de baldosas. Acabado y limpieza final.
Criterio de medición de proyecto: Superficie medida según documentación gráfica de Proyecto, deduciendo los huecos de superficie mayor de 3 m². No se ha incrementado la cubicación por roturas y recortes, ya que en la descomposición se ha considerado un 5% más de piezas.
Criterio de medición de obra: Se medirá la superficie realmente ejecutada según especificaciones de Proyecto, deduciendo los huecos de superficie mayor de 3 m².

| Código | Ud | Descripción | Rendimiento | Precio | Importe |
|---|---|---|---|---|---|
| mt09mor010c | m³ | Mortero de cemento CEM II/B-P 32,5 N tipo M-5, confeccionado en obra con 250 kg/m³ de cemento y una proporción en volumen 1/6. (material) | 0.030 | 62778.55 | 1883.36 |
| mt19awa010 | m | Cantonera de PVC en esquinas alicatadas. (material) | 0.500 | 855.57 | 427.79 |
| mt19agp010aacdb | m² | Baldosa cerámica de gres porcelánico, estilo cemento, serie Skyline "GRESPANIA", acabado mate en color blanco, 22x90 cm y 10 mm de espesor, capacidad de absorción de agua E<0,5%. (material) | 1.050 | 34203.08 | 35913.23 |
| mt09mcp020bv | kg | Mortero de juntas cementoso tipo L, color blanco, para juntas de hasta 3 mm, compuesto por cemento blanco de alta resistencia y aditivos especiales. (material) | 0.500 | 882.00 | 441.00 |
| op00sie030 |  | Sierra de disco de diamante, para mesa de trabajo, de corte húmedo. | 1.000 | 0.00 | 0.00 |
| op00amo010 |  | Amoladora o radial. | 1.000 | 0.00 | 0.00 |
| op00tal010 |  | Taladro. | 1.000 | 0.00 | 0.00 |
| mo024 | h | Maestro 1ª alicatador. (mano de obra) | 0.448 | 5466.67 | 2449.07 |
| mo062 | h | Ayudante alicatador. (mano de obra) | 0.448 | 4063.51 | 1820.45 |
| % | % | Herramientas | 2 % | 42934.90 | 858.70 |
|  |  | Costes directos |  |  | 43793.60 |
