# Revestimiento mural con plancha de aluminio

- Propiedad del archivo: CYPE INGENIEROS, S.A.
- Formato: FIEBDC-3/2002
- Ámbito geográfico: Chile
- Divisa: CHL
- Costes indirectos: 3.00 %
- Gastos generales: 13.00 %
- Beneficio industrial: 6.00 %
- IVA: 19.00 %

## R Revestimientos

### RD Decorativos

#### RDE Metálicos

**RDE020** m² Revestimiento mural con plancha de aluminio.
Revestimiento decorativo de paramentos interiores con plancha de aluminio lacado especial, de 1,2 mm de espesor, cortada a medida, fijación con tornillos de acero galvanizado a una estructura metálica de perfiles de plancha de acero galvanizado, de 85 mm de anchura, anclada al paramento vertical cada 600 mm, con anclajes mecánicos con taco de nylon y tornillo de acero galvanizado, de cabeza avellanada.
Incluye: Limpieza y preparación de la superficie soporte. Replanteo. Fijación de los perfiles sobre el paramento. Corte y preparación del revestimiento. Colocación y fijación del revestimiento. Resolución de encuentros y puntos singulares.
Criterio de medición de proyecto: Superficie medida según documentación gráfica de Proyecto, deduciendo los huecos de superficie mayor de 2 m².
Criterio de medición de obra: Se medirá la superficie realmente ejecutada según especificaciones de Proyecto, deduciendo los huecos de superficie mayor de 2 m².

| Código | Ud | Descripción | Rendimiento | Precio | Importe |
|---|---|---|---|---|---|
| mt29pme030a | m | Perfil de plancha de acero galvanizado, de 85 mm de anchura. (material) | 1.660 | 653.61 | 1084.99 |
| mt26aaa033a | Ud | Anclaje mecánico con taco de nylon y tornillo de acero galvanizado, de cabeza avellanada. (material) | 12.000 | 180.67 | 2168.04 |
| mt29pme020Ha | m² | Plancha de aluminio lacado especial, de 1,2 mm de espesor, cortada a medida, para revestimiento de paramentos verticales interiores. (material) | 1.050 | 15267.45 | 16030.82 |
| mt29pme040a | Ud | Tornillo de acero galvanizado. (material) | 9.330 | 13.93 | 129.97 |
| mo018 | h | Maestro 1ª cerrajero. (mano de obra) | 0.364 | 6621.82 | 2410.34 |
| mo059 | h | Ayudante cerrajero. (mano de obra) | 0.364 | 4893.89 | 1781.38 |
| % | % | Herramientas | 2 % | 23605.54 | 472.11 |
|  |  | Costes directos |  |  | 24077.65 |
