# Revestimiento con panel ligero de lana de madera, Heraklith Combi Lana "KNAUF INSULATION", de 600x1200 mm y 50 mm de espesor, adherido al paramento vertical mediante cola

- Propiedad del archivo: CYPE INGENIEROS, S.A.
- Formato: FIEBDC-3/2002
- Ámbito geográfico: Chile
- Costes indirectos: 3.00 %
- Gastos generales: 13.00 %
- Beneficio industrial: 6.00 %
- IVA: 19.00 %

## R Revestimentos

### RD Decorativos

#### RDM Maderas

**RDM020** m² Revestimiento con panel ligero de lana de madera, Heraklith Combi Lana "KNAUF INSULATION", de 600x1200 mm y 50 mm de espesor, adherido al paramento vertical mediante cola.
Suministro y colocación de revestimiento decorativo de paramentos interiores mediante panel ligero de lana de madera, Heraklith Combi Lana "KNAUF INSULATION", de 600x1200 mm y 50 mm de espesor, resistencia térmica 1,157 m²K/W, conductividad térmica 0,09 W/(mK), fijado con cola sobre la superficie regularizada de paramentos verticales interiores de hormigón. Incluso parte proporcional de preparación y limpieza de la superficie, formación de encuentros, cortes del material y remates perimetrales.
Incluye: Preparación y limpieza de la superficie a revestir. Replanteo de juntas, huecos y encuentros. Replanteo de los paneles sobre el paramento. Corte y presentación de los paneles. Aplicación de la cola. Colocación y fijación sobre el paramento. Resolución del perímetro del revestimiento. Limpieza de la superficie.
Criterio de medición de proyecto: Superficie medida según documentación gráfica de Proyecto, deduciendo los huecos de superficie mayor de 2 m².
Criterio de medición de obra: Se medirá la superficie realmente ejecutada según especificaciones de Proyecto, deduciendo los huecos de superficie mayor de 2 m².

| Código | Ud | Descripción | Rendimiento | Precio | Importe |
|---|---|---|---|---|---|
| mt16vki010I | m² | Panel ligero de lana de madera, Heraklith Combi Lana "KNAUF INSULATION", de 600x1200 mm y 50 mm de espesor, formado por virutas de madera de 1,5 mm de diámetro combinadas con lana mineral, resistencia térmica 1,157 m²K/W, conductividad térmica 0,09 W/(mK), densidad 240 kg/m³, factor de resistencia a la difusión del vapor de agua 0,4 y Euroclase B-s1,d0 de reacción al fuego, para aislamiento térmico y acústico y protección frente a incendios, en edificación. (material) | 1.050 | 30.26 | 31.77 |
| mt16vki050 | Ud | Cartucho de cola Heracolle "KNAUF INSULATION", para el encolado de paneles Heraklith. (material) | 0.036 | 7.66 | 0.28 |
| op00cla010 |  | Clavadora neumática. | 1.000 | 0.00 | 0.00 |
| op00cep010 |  | Garlopa. | 1.000 | 0.00 | 0.00 |
| mo016 | h | Maestro 1ª carpintero. (mano de obra) | 0.381 | 6.41 | 2.44 |
| mo056 | h | Ayudante carpintero. (mano de obra) | 0.381 | 4.45 | 1.70 |
| % | % | Costes directos complementarios | 2 % | 36.19 | 0.72 |
|  |  | Costes directos |  |  | 36.91 |
