# Remate curvo de peldaño con revestimiento laminado o de madera, mediante perfil de aluminio anodizado, de 8 mm de altura, color plata, fijado mecánicamente

- Propiedad del archivo: CYPE INGENIEROS, S.A.
- Formato: FIEBDC-3/2002
- Ámbito geográfico: Chile
- Divisa: CHL
- Costes indirectos: 3.00 %
- Gastos generales: 13.00 %
- Beneficio industrial: 6.00 %
- IVA: 19.00 %

## R Revestimientos

### RE Escaleras

#### REA Remates de peldaño

**REA010** m Remate curvo de peldaño con revestimiento laminado o de madera, mediante perfil de aluminio anodizado, de 8 mm de altura, color plata, fijado mecánicamente.
Formación de remate curvo de peldaño con revestimiento laminado o de madera, mediante perfil de aluminio anodizado, de 8 mm de altura, color plata. Incluso parte proporcional de limpieza y preparación de la superficie soporte, replanteo y fijación del perfil con tornillos de acero.
Incluye: Limpieza y preparación de la superficie soporte. Replanteo. Corte, colocación y fijación del perfil.
Criterio de medición de proyecto: Longitud medida según documentación gráfica de Proyecto.
Criterio de medición de obra: Se medirá la longitud realmente ejecutada según especificaciones de Proyecto.

| Código | Ud | Descripción | Rendimiento | Precio | Importe |
|---|---|---|---|---|---|
| mt18rpe020a | m | Perfil de aluminio anodizado, de 8 mm de altura, color plata, para remate de peldaño con revestimiento laminado o de madera; incluso accesorios de fijación. (material) | 1.050 | 10888.99 | 11433.44 |
| op00cla010 |  | Clavadora neumática. | 1.000 | 0.00 | 0.00 |
| op00cep010 |  | Garlopa. | 1.000 | 0.00 | 0.00 |
| mo023 | h | Maestro 1ª colocador de piso. (mano de obra) | 0.066 | 5466.67 | 360.80 |
| % | % | Herramientas | 2 % | 11794.24 | 235.88 |
|  |  | Costes directos |  |  | 12030.12 |
