# Tratamiento superficial de protección frente a la humedad por capilaridad en muros

- Propiedad del archivo: CYPE INGENIEROS, S.A.
- Formato: FIEBDC-3/2002
- Ámbito geográfico: Chile
- Divisa: CHL
- Costes indirectos: 3.00 %
- Gastos generales: 13.00 %
- Beneficio industrial: 6.00 %
- IVA: 19.00 %

## R Revestimientos

### RL Tratamientos superficiales de protección

#### RLT Antihumedad

**RLT020** m² Tratamiento superficial de protección frente a la humedad por capilaridad en muros, sistema Classical Deshumidificante "REVETÓN" mediante la aplicación de líquido limpiador antisalitre, capa base de mortero técnico consolidante de cal hidráulica natural Classical Consolidante Antisal "REVETÓN", de color blanco marfil de 10 mm de espesor, capa de regularización de mortero técnico difusivo macroporoso de cal hidráulica natural Classical Deshumidificante "REVETÓN", de color blanco marfil de 20 mm de espesor y capa de acabado con mortero técnico de cal hidráulica natural Classical Mortero Fino "REVETÓN", de color blanco mármol, como soporte base para el revestimiento a base de cal grasa, silicatos o siloxanos.
Formación de revestimiento poroso mediante el sistema sistema Classical Deshumidificante "REVETÓN", para la protección frente a la humedad por capilaridad en muros, impermeable al agua de lluvia y permeable al vapor de agua, compuesto por: capa base de mortero técnico consolidante de cal hidráulica natural Classical Consolidante Antisal "REVETÓN", de color blanco marfil, compuesto por cal hidráulica natural NHL 3,5, áridos silíceos y áridos seleccionados de 10 mm de espesor; capa de regularización de mortero técnico difusivo macroporoso de cal hidráulica natural Classical Deshumidificante "REVETÓN", de color blanco marfil, compuesto por cal hidráulica natural NHL 3,5, áridos silíceos, áridos ligeros termoaislantes, tierra de diatomeas, silicato de aluminio y aditivos naturales aireantes, de 20 mm de espesor, aplicado en varias capas; y capa de acabado de mortero técnico de cal hidráulica natural Classical Mortero Fino "REVETÓN", de color blanco mármol, compuesto por cal hidráulica natural NHL 3,5, áridos silíceos y áridos seleccionados, terminado con platacho de espuma o llana de plástico, como soporte base para el revestimiento a base de cal grasa, silicatos o siloxanos. Incluso limpieza de la superficie soporte mediante la aplicación con cepillo de antisalitre; formación de juntas, rincones, maestras, aristas, mochetas, jambas y dinteles y remates en los encuentros con paramentos, revestimientos u otros elementos recibidos en su superficie.
Incluye: Limpieza de la superficie soporte. Ejecución de la capa base. Realización de maestras. Extendido del mortero de regularización. Alisado del paramento pasando una regla sobre las maestras. Ejecución de la capa de acabado.
Criterio de medición de proyecto: Superficie medida según documentación gráfica de Proyecto.
Criterio de medición de obra: Se medirá la superficie realmente ejecutada según especificaciones de Proyecto.
Criterio de valoración económica: El precio no incluye la preparación del soporte.

| Código | Ud | Descripción | Rendimiento | Precio | Importe |
|---|---|---|---|---|---|
| mt08aaa010a | m³ | Agua. (material) | 0.020 | 836.31 | 16.73 |
| mt27thr010b | l | Líquido antisalitre, para limpieza de eflorescencias salinas "REVETÓN", incoloro, a base de resinas acrílicas en dispersión acuosa y aditivos especiales, permeable al vapor de agua, antimoho y antiverdín, para aplicar con brocha o rodillo. (material) | 0.300 | 8674.33 | 2602.30 |
| mt28mrr070d | kg | Mortero técnico consolidante de cal hidráulica natural Classical Consolidante Antisal "REVETÓN", de color blanco marfil, compuesto por cal hidráulica natural NHL 3,5, áridos silíceos y áridos seleccionados, para aplicar en revoques y enlucidos, de uso en interiores y exteriores, como capa base de los sistemas de restauración natural Classical, para reparación de paramentos con humedades o manchas salinas. (material) | 15.000 | 3272.77 | 49091.55 |
| mt28mrr080d | l | Mortero técnico difusivo macroporoso de cal hidráulica natural Classical Deshumidificante "REVETÓN", de color blanco marfil, compuesto por cal hidráulica natural NHL 3,5, áridos silíceos, áridos ligeros termoaislantes, tierra de diatomeas, silicato de aluminio y aditivos naturales aireantes, para aplicar en revoques y enlucidos, de uso en interiores y exteriores, como capa de regularización de los sistemas de restauración natural Classical, para reparación de paramentos con humedades o manchas salinas. (material) | 28.800 | 1980.23 | 57030.62 |
| mt28mrr050d | kg | Mortero técnico de cal hidráulica natural Classical Mortero Fino "REVETÓN", de color blanco mármol, compuesto por cal hidráulica natural NHL 3,5, áridos silíceos y áridos seleccionados, permeable al vapor de agua, para aplicar en revoques y enlucidos, de uso en interiores y exteriores, como capa de acabado de los sistemas de restauración natural Classical, para reparación de paramentos con humedades o manchas salinas. (material) | 2.250 | 1677.55 | 3774.49 |
| mo039 | h | Maestro 1ª revocador. (mano de obra) | 0.625 | 5466.67 | 3416.67 |
| mo079 | h | Ayudante revocador. (mano de obra) | 0.625 | 4063.51 | 2539.69 |
| % | % | Herramientas | 2 % | 118472.05 | 2369.44 |
|  |  | Costes directos |  |  | 120841.49 |
