# Trampilla de registro de acero, Revo 13 GKFI, sistema W250 "KNAUF", de 600x600 mm, para trasdosado de placas de yeso laminado

- Propiedad del archivo: CYPE INGENIEROS, S.A.
- Formato: FIEBDC-3/2002
- Ámbito geográfico: Chile
- Divisa: CHL
- Costes indirectos: 3.00 %
- Gastos generales: 13.00 %
- Beneficio industrial: 6.00 %
- IVA: 19.00 %

## R Revestimientos

### RR Sistema de construcción en seco en paramentos verticales

#### RRY De placas de yeso laminado

**RRY021** Ud Trampilla de registro de acero, Revo 13 GKFI, sistema W250 "KNAUF", de 600x600 mm, para trasdosado de placas de yeso laminado.
Trampilla de registro de acero, Revo 13 GKFI, sistema W250 "KNAUF", de 600x600 mm, formada por marco, puerta, cierre y brazo de seguridad, para trasdosado de placas de yeso laminado. Incluso accesorios de montaje.
Incluye: Marcado y corte de la placa de yeso laminado. Colocación de la trampilla.
Criterio de medición de proyecto: Número de unidades previstas, según documentación gráfica de Proyecto.
Criterio de medición de obra: Se medirá el número de unidades realmente colocadas según especificaciones de Proyecto.
Criterio de valoración económica: El precio incluye la resolución de encuentros y puntos singulares.

| Código | Ud | Descripción | Rendimiento | Precio | Importe |
|---|---|---|---|---|---|
| mt12ppk060k | Ud | Trampilla de registro de acero, Revo 13 GKFI, sistema W250 "KNAUF", de 600x600 mm, formada por marco, puerta, cierre y brazo de seguridad. (material) | 1.000 | 32554.74 | 32554.74 |
| op00fre010 |  | Fresadora. | 0.100 | 0.00 | 0.00 |
| op00ato010 |  | Atornillador. | 0.100 | 0.00 | 0.00 |
| mo053 | h | Maestro 1ª montador de prefabricados interiores. (mano de obra) | 0.133 | 5061.95 | 673.24 |
| mo100 | h | Ayudante montador de mamparas y sistemas de placas. (mano de obra) | 0.133 | 3610.21 | 480.16 |
| % | % | Herramientas | 2 % | 33708.14 | 674.16 |
|  |  | Costes directos |  |  | 34382.30 |
