# Suelo técnico registrable

- Propiedad del archivo: CYPE INGENIEROS, S.A.
- Formato: FIEBDC-3/2002
- Ámbito geográfico: Chile
- Costes indirectos: 3.00 %
- Gastos generales: 13.00 %
- Beneficio industrial: 6.00 %
- IVA: 19.00 %

## R Revestimentos

### RS Suelos y pisos

#### RSE Técnicos

**RSE005** m² Suelo técnico registrable, formado por paneles de 600x600 mm, con núcleo de tablero aglomerado de madera de alta densidad, 650 kg/m³, y 30 mm de espesor, con lámina de acero en la cara inferior y acabado superior de PVC, de lamas autosoportantes de 6 mm de espesor, de densidad 8 kg/m², con capa de uso de 0,7 mm de espesor y doble capa de protección de poliuretano, con canteado perimetral de PVC de 18 mm, protegiendo el canto vivo del piso; apoyados sobre pedestales regulables para alturas de 350 a 500 mm, de acero zincado con cabeza con junta antivibratoria, fijados al soporte con pegamento y arriostrados entre ellos mediante estructura adicional de travesaños; clasificación 4/2/A/2, y Euroclase Bfl S1 de reacción al fuego.
Suministro e instalación de suelo técnico registrable, formado por paneles de 600x600 mm, con núcleo de tablero aglomerado de madera de alta densidad, 650 kg/m³, y 30 mm de espesor, con lámina de acero en la cara inferior y acabado superior de PVC, de lamas autosoportantes de 6 mm de espesor, de densidad 8 kg/m², con capa de uso de 0,7 mm de espesor y doble capa de protección de poliuretano, con canteado perimetral de PVC de 18 mm, protegiendo el canto vivo del piso; apoyados sobre pedestales regulables para alturas de 350 a 500 mm, de acero zincado con cabeza con junta antivibratoria, fijados al soporte con pegamento y arriostrados entre ellos mediante estructura adicional de travesaños; fabricado con una carga límite de clase 4 mayor de 9 kN, coeficiente de seguridad 2, flecha 2,5 mm (A), tolerancia dimensional clase 2 y protección frente al fuego Euroclase Bfl S1 de reacción al fuego. Incluso parte proporcional de replanteo, fijación de los pedestales a la superficie soporte con pegamento y nivelación de los mismos mediante tuerca. Totalmente montado, con todos los elementos necesarios para su instalación.
Incluye: Replanteo de los ejes de los pedestales y marcado de niveles. Colocación, nivelación y fijación de los pedestales. Colocación de los paneles.
Criterio de medición de proyecto: Superficie útil, medida según documentación gráfica de Proyecto, deduciendo los huecos de superficie mayor de 1 m². No se ha incrementado la medición por roturas y recortes, ya que en la descomposición se ha considerado un 5% más de piezas.
Criterio de medición de obra: Se medirá la superficie realmente ejecutada según especificaciones de Proyecto, deduciendo los huecos de superficie mayor de 1 m².

| Código | Ud | Descripción | Rendimiento | Precio | Importe |
|---|---|---|---|---|---|
| mt12pmm010hd | m² | Suelo técnico registrable, formado por paneles de 600x600 mm, con núcleo de tablero aglomerado de madera de alta densidad, 650 kg/m³, y 30 mm de espesor, con lámina de acero en la cara inferior y acabado superior de PVC, de lamas autosoportantes de 6 mm de espesor, de densidad 8 kg/m², con capa de uso de 0,7 mm de espesor y doble capa de protección de poliuretano, con canteado perimetral de PVC de 18 mm, protegiendo el canto vivo del piso; apoyados sobre pedestales regulables para alturas de 350 a 500 mm, de acero zincado con cabeza con junta antivibratoria, fijados al soporte con pegamento y arriostrados entre ellos mediante estructura adicional de travesaños; clasificación 4/2/A/2, y Euroclase Bfl S1 de reacción al fuego. (material) | 1.000 | 87.63 | 87.63 |
| op00ato010 |  | Atornillador. | 1.000 | 0.00 | 0.00 |
| op00tal010 |  | Taladro. | 1.000 | 0.00 | 0.00 |
| op00sie010 |  | Sierra de calar. | 1.000 | 0.00 | 0.00 |
| op00tro010 |  | Tronzador. | 1.000 | 0.00 | 0.00 |
| mo010 | h | Maestro 1ª montador. (mano de obra) | 0.385 | 6.50 | 2.50 |
| mo078 | h | Ayudante montador. (mano de obra) | 0.385 | 4.42 | 1.70 |
| % | % | Costes directos complementarios | 2 % | 91.83 | 1.84 |
|  |  | Costes directos |  |  | 93.67 |
