# Suelo técnico continuo F181 E "KNAUF" Tecnosol P de placas de yeso con fibra

- Propiedad del archivo: CYPE INGENIEROS, S.A.
- Formato: FIEBDC-3/2002
- Ámbito geográfico: Chile
- Costes indirectos: 3.00 %
- Gastos generales: 13.00 %
- Beneficio industrial: 6.00 %
- IVA: 19.00 %

## R Revestimientos

### RS Pisos

#### RSE Técnicos

**RSE015** m² Suelo técnico continuo F181 E "KNAUF" Tecnosol P de placas de yeso con fibra, de 1200x600 mm y 25 mm de espesor, con bordes machihembrados, Tecno, apoyadas sobre pies regulables de acero galvanizado, serie M12, modelo M12-90, para alturas entre 70 y 120 mm, preparado para recibir el piso (no incluido en este precio).
Suministro y colocación de suelo técnico continuo F181 E "KNAUF" Tecnosol P formado por placas de yeso con fibra, de 1200x600 mm y 25 mm de espesor, con bordes machihembrados, Tecno, apoyadas sobre pies regulables de acero galvanizado, serie M12, modelo M12-90, para alturas entre 70 y 120 mm, fijados a la superficie de apoyo con adhesivo. Incluso parte proporcional de marcos para registros de inspección, preparación de la superficie de apoyo de los pedestales mediante aspirado y limpieza de restos de obra, imprimación de la superficie base, con imprimación Estrichgrund "KNAUF", replanteo y fijación de los pedestales al suelo con pegamento, colocación de almohadillas sobre los pedestales y fijación de la rosca que regula su altura con pegamento, banda perimetral de lana de roca para la desolidarización del perímetro, unión de las placas mediante pegamento para juntas MH "KNAUF", aplicado en la zona de machihembrado e imprimación de la superficie, con imprimación Estrichgrund "KNAUF", para reducir la absorción y mejorar la adherencia. Totalmente montado y preparado para soportar un piso (no incluido en este precio).
Incluye: Imprimación de la superficie base. Replanteo de los ejes de los pedestales y marcado de niveles. Colocación, nivelación y fijación de pedestales. Colocación de la banda perimetral. Colocación de las placas. Imprimación de la superficie de acabado.
Criterio de medición de proyecto: Superficie útil, medida según documentación gráfica de Proyecto. No se ha incrementado la medición por roturas y recortes, ya que en la descomposición se ha considerado un 5% más de piezas.
Criterio de medición de obra: Se medirá la superficie realmente ejecutada según especificaciones de Proyecto.

| Código | Ud | Descripción | Rendimiento | Precio | Importe |
|---|---|---|---|---|---|
| mt12pik040b | kg | Imprimación Estrichgrund "KNAUF", para reducir la absorción y mejorar la adherencia. (material) | 0.200 | 7.99 | 1.60 |
| mt12psk040b | m | Banda perimetral de lana de roca "KNAUF" de 12 mm de espesor y 100 mm de ancho. (material) | 1.000 | 2.06 | 2.06 |
| mt12psk080b | Ud | Cartucho de 600 cm³ de pegamento "KNAUF", para fijación de pies regulables a la superficie de apoyo. (material) | 0.010 | 5.27 | 0.05 |
| mt12psk064d | Ud | Pie regulable de acero galvanizado, serie M12, modelo M12-90 "KNAUF", para alturas entre 70 y 120 mm. Incluso accesorios. (material) | 3.900 | 0.81 | 3.16 |
| mt12psk050a | m² | Placa de yeso con fibra, de 1200x600 mm y 25 mm de espesor, con bordes machihembrados, Tecno "KNAUF", para aplicación en suelos técnicos continuos; clasificación 3/2/A/1. (material) | 1.050 | 36.69 | 38.52 |
| mt12psk070b | Ud | Cartucho de 1 kg de pegamento para juntas MH "KNAUF". (material) | 0.070 | 136.90 | 9.58 |
| op00ato010 |  | Atornillador. | 1.000 | 0.00 | 0.00 |
| op00tal010 |  | Taladro. | 1.000 | 0.00 | 0.00 |
| op00sie010 |  | Sierra de calar. | 1.000 | 0.00 | 0.00 |
| op00tro010 |  | Tronzador. | 1.000 | 0.00 | 0.00 |
| mo011 | h | Maestro 1ª montador. (mano de obra) | 0.449 | 7.36 | 3.30 |
| mo080 | h | Ayudante montador. (mano de obra) | 0.449 | 5.24 | 2.35 |
| % | % | Costes directos complementarios | 2 % | 60.62 | 1.21 |
|  |  | Costes directos |  |  | 61.83 |
