# Limpieza de piso de piedra natural

- Propiedad del archivo: CYPE INGENIEROS, S.A.
- Formato: FIEBDC-3/2002
- Ámbito geográfico: Chile
- Divisa: CHL
- Costes indirectos: 3.00 %
- Gastos generales: 13.00 %
- Beneficio industrial: 6.00 %
- IVA: 19.00 %

## R Revestimientos

### RS Pisos

#### RSK Preparación de la superficie

**RSK030** m² Limpieza de piso de piedra natural, formado por baldosas de arenisca en estado de conservación regular, eliminando manchas, sales, eflorescencias salinas y microorganismos, mediante el vertido sobre la superficie de una disolución acuosa de ácido acético, cepillado, aclarado y posterior aplicación de líquido decapante específico para arenisca; considerando un grado de complejidad bajo.
Limpieza de piso de piedra natural, formado por arenisca en estado de conservación regular, mediante el vertido sobre la superficie de una disolución acuosa de ácido acético dejándola secar, cepillado del piso y aclarado con agua abundante, repitiendo el tratamiento hasta eliminar totalmente el salitre de la superficie; y posterior aplicación de líquido decapante específico para arenisca, a fin de quitar las manchas de suciedad, grasas y microorganismos. Incluso parte proporcional de protección de los elementos del entorno que no son objeto de la limpieza, eliminación mecánica de incrustaciones, secado del agua sobrante, retirada y acopio de los restos generados; considerando un grado de complejidad bajo.
Incluye: Protección de los elementos del entorno. Aplicación del producto de limpieza. Cepillado de la superficie. Aclarado. Aplicación del producto decapante. Limpieza. Retirada y acopio del agua y los restos generados.
Criterio de medición de proyecto: Superficie medida según documentación gráfica de Proyecto.
Criterio de medición de obra: Se medirá la superficie realmente ejecutada según especificaciones de Proyecto.

| Código | Ud | Descripción | Rendimiento | Precio | Importe |
|---|---|---|---|---|---|
| mt08lim070 | l | Ácido acético. (material) | 2.200 | 685.77 | 1508.69 |
| mt08aaa010a | m³ | Agua. (material) | 0.011 | 836.31 | 9.20 |
| mt08lim080h | kg | Decapante específico para arenisca. (material) | 0.110 | 5135.23 | 564.88 |
| mo020 | h | Maestro 1ª construcción. (mano de obra) | 0.327 | 5466.67 | 1787.60 |
| mo077 | h | Ayudante construcción. (mano de obra) | 0.164 | 4063.51 | 666.42 |
| % | % | Herramientas | 2 % | 4536.79 | 90.74 |
|  |  | Costes directos |  |  | 4627.53 |
