# Guardapolvos soldable de PVC, de 105x40 mm, fijado con adhesivo y soldado a tope por termofusión al piso

- Propiedad del archivo: CYPE INGENIEROS, S.A.
- Formato: FIEBDC-3/2002
- Ámbito geográfico: Chile
- Costes indirectos: 3.00 %
- Gastos generales: 13.00 %
- Beneficio industrial: 6.00 %
- IVA: 19.00 %

## R Revestimientos

### RS Suelos y pisos

#### RSS Flexibles

**RSS100** m Guardapolvos soldable de PVC, de 105x40 mm, fijado con adhesivo y soldado a tope por termofusión al piso.
Suministro y colocación de guardapolvos soldable de PVC, de 105x40 mm y 2 mm de espesor, color. Incluso parte proporcional de limpieza y preparación de la superficie soporte, replanteo y fijación del guardapolvos con adhesivo y soldado a tope por termofusión al piso.
Incluye: Limpieza y preparación de la superficie soporte. Replanteo. Corte, colocación, soldado y fijación del guardapolvos.
Criterio de medición de proyecto: Longitud medida según documentación gráfica de Proyecto, sin incluir huecos de puertas. No se ha incrementado la medición por roturas y recortes, ya que en la descomposición se ha considerado un 5% más de piezas.
Criterio de medición de obra: Se medirá la longitud realmente ejecutada según especificaciones de Proyecto.

| Código | Ud | Descripción | Rendimiento | Precio | Importe |
|---|---|---|---|---|---|
| mt18dww020 | l | Adhesivo de cloropreno, de base solvente monocomponente. (material) | 0.105 | 4.57 | 0.48 |
| mt18rpv030a | m | Guardapolvos soldable de PVC, de 105x40 mm y 2 mm de espesor, color, suministrado en rollos de 25 m de longitud. (material) | 1.050 | 7.87 | 8.26 |
| mo025 | h | Maestro 1ª instalador de revestimientos flexibles. (mano de obra) | 0.147 | 6.29 | 0.92 |
| % | % | Costes directos complementarios | 2 % | 9.66 | 0.19 |
|  |  | Costes directos |  |  | 9.85 |
