# Guardapolvos semirrígido de PVC expandido, de 60 mm de altura, fijado con adhesivo

- Propiedad del archivo: CYPE INGENIEROS, S.A.
- Formato: FIEBDC-3/2002
- Ámbito geográfico: Chile
- Divisa: CHL
- Costes indirectos: 3.00 %
- Gastos generales: 13.00 %
- Beneficio industrial: 6.00 %
- IVA: 19.00 %

## R Revestimientos

### RS Pisos

#### RSS Flexibles

**RSS100** m Guardapolvos semirrígido de PVC expandido, de 60 mm de altura, fijado con adhesivo.
Guardapolvos semirrígido de PVC expandido, de 60 mm de altura y 4 mm de espesor, color. Incluso parte proporcional de limpieza y preparación de la superficie soporte, replanteo y fijación del guardapolvos con adhesivo.
Incluye: Limpieza y preparación de la superficie soporte. Replanteo. Corte, colocación y fijación del guardapolvos.
Criterio de medición de proyecto: Longitud medida según documentación gráfica de Proyecto, sin incluir huecos de puertas. No se ha incrementado la cubicación por roturas y recortes, ya que en la descomposición se ha considerado un 5% más de piezas.
Criterio de medición de obra: Se medirá la longitud realmente ejecutada según especificaciones de Proyecto.

| Código | Ud | Descripción | Rendimiento | Precio | Importe |
|---|---|---|---|---|---|
| mt18dww020a | l | Adhesivo de cloropreno, de base solvente monocomponente. (material) | 0.060 | 2980.08 | 178.80 |
| mt18rpv020a | m | Guardapolvos semirrígido de PVC expandido, de 60 mm de altura y 4 mm de espesor, color, suministrado en tramos de 3 m de longitud. (material) | 1.050 | 1912.06 | 2007.66 |
| op00pis010 |  | Pistola de aire caliente para soldadura de materiales termoplásticos. | 1.000 | 0.00 | 0.00 |
| mo026 | h | Maestro 1ª instalador de revestimientos flexibles. (mano de obra) | 0.163 | 5466.67 | 891.07 |
| % | % | Herramientas | 2 % | 3077.53 | 61.55 |
|  |  | Costes directos |  |  | 3139.08 |
