# Piso de moqueta de fibra natural 100% lana, suministrada en rollos de 4x20 m, acabada en bucle, colocada con adhesivo de contacto

- Propiedad del archivo: CYPE INGENIEROS, S.A.
- Formato: FIEBDC-3/2002
- Ámbito geográfico: Chile
- Costes indirectos: 3.00 %
- Gastos generales: 13.00 %
- Beneficio industrial: 6.00 %
- IVA: 19.00 %

## R Revestimientos

### RS Pisos

#### RST Textiles (moquetas)

**RST010** m² Piso de moqueta de fibra natural 100% lana, suministrada en rollos de 4x20 m, acabada en bucle, colocada con adhesivo de contacto.
Suministro y colocación de piso de moqueta de fibra natural 100% lana, suministrada en rollos de 4x20 m, fabricada por proceso tufting, acabada en bucle, colocada con adhesivo de contacto. Incluso parte proporcional de adhesivo de contacto, formación de juntas del piso textil, eliminación y limpieza del material sobrante y limpieza final del piso.
Incluye: Replanteo. Aplicación de la capa de adhesivo de contacto. Recorte del piso. Aplicación del adhesivo de contacto sobre el piso. Colocación del piso. Eliminación y limpieza del material sobrante. Limpieza final del piso.
Criterio de medición de proyecto: Superficie útil, medida según documentación gráfica de Proyecto.
Criterio de medición de obra: Se medirá la superficie realmente ejecutada según especificaciones de Proyecto.

| Código | Ud | Descripción | Rendimiento | Precio | Importe |
|---|---|---|---|---|---|
| mt18dww010 | kg | Adhesivo de contacto a base de resina acrílica en dispersión acuosa, para piso de goma, caucho, linóleo, PVC, moqueta y textil. (material) | 0.250 | 4.51 | 1.13 |
| mt18dte010q | m² | Moqueta de fibra natural 100% lana, suministrada en rollos de 4x20 m, fabricada por proceso tufting, acabada en bucle. (material) | 1.050 | 22.33 | 23.45 |
| mo027 | h | Maestro1ª instalador de moquetas y revestimientos textiles. (mano de obra) | 0.128 | 7.12 | 0.91 |
| mo065 | h | Ayudante instalador de moquetas y revestimientos textiles. (mano de obra) | 0.128 | 5.24 | 0.67 |
| % | % | Costes directos complementarios | 2 % | 26.16 | 0.52 |
|  |  | Costes directos |  |  | 26.68 |
