# Cielo falso continuo

- Propiedad del archivo: CYPE INGENIEROS, S.A.
- Formato: FIEBDC-3/2002
- Ámbito geográfico: Chile
- Costes indirectos: 3.00 %
- Gastos generales: 13.00 %
- Beneficio industrial: 6.00 %
- IVA: 19.00 %

## R Revestimientos

### RT Cielos falsos

#### RTE Continuos, de placas de cemento

**RTE018** m² Cielo falso continuo, situado a una altura mayor o igual a 4 m, liso, sistema Placo Hydro Premium "PLACO", formado por una placa de cemento Aquaroc 13 "PLACO", de 12,5x1200x900 mm, atornillada a una estructura portante de perfiles primarios F530 "PLACO".
Suministro y montaje de cielo falso continuo, situado a una altura mayor o igual a 4 m, liso, sistema Placo Hydro Premium "PLACO", formado por una placa de cemento Aquaroc 13 "PLACO", de 12,5x1200x900 mm, atornillada a una estructura portante de perfiles primarios F530 "PLACO". Incluso parte proporcional de fijaciones, elementos de suspensión, tornillería, resolución del perímetro y puntos singulares, tratamiento de juntas con adhesivo y cinta de juntas, y accesorios de montaje. Totalmente terminado y listo para imprimar y revestir.
Incluye: Replanteo de los ejes de la estructura metálica. Señalética de los puntos de anclaje a la losa o elemento soporte. Nivelación y suspensión de los perfiles primarios. Atornillado y colocación de las placas. Tratamiento de juntas.
Criterio de medición de proyecto: Superficie medida entre paramentos, según documentación gráfica de Proyecto, sin descontar huecos para instalaciones.
Criterio de medición de obra: Se medirá la superficie realmente ejecutada según especificaciones de Proyecto

| Código | Ud | Descripción | Rendimiento | Precio | Importe |
|---|---|---|---|---|---|
| mt12ple010b | Ud | Varilla roscada galvanizada "PLACO", de 6 mm de diámetro y 1000 mm de longitud. (material) | 1.800 | 0.96 | 1.73 |
| mt12ple020a | Ud | Horquilla de cuelgue F-530 "PLACO". (material) | 1.800 | 0.32 | 0.58 |
| mt12plp010 | m | Perfil metálico de acero galvanizado, F-530 "PLACO", fabricado mediante laminación en frío, de 3000 mm de longitud, 45x18 mm de sección y 0,6 mm de espesor, para la realización de trasdosados autosoportantes y techos. (material) | 3.000 | 1.08 | 3.24 |
| mt12ple030a | Ud | Pieza de empalme F-530 "PLACO". (material) | 0.160 | 0.27 | 0.04 |
| mt12plt030b | Ud | Tornillo autoperforante rosca-metal, TRPF 13 "PLACO", de 13 mm de longitud. (material) | 1.000 | 0.02 | 0.02 |
| mt12plq010a | m² | Placa de cemento de alto rendimiento, Aquaroc 13 "PLACO", de 12,5x1200x900 mm. (material) | 1.030 | 26.33 | 27.12 |
| mt12plq020a | Ud | Tornillo THTPF 25 "PLACO", con cabeza de trompeta, de 25 mm de longitud, para instalación de placas de cemento sobre perfilería. (material) | 15.000 | 0.04 | 0.60 |
| mt12plq030 | Ud | Cartucho de 310 cm³ de adhesivo de alta resistencia, Aquaroc "PLACO", para tratamiento de juntas. (material) | 0.500 | 11.65 | 5.83 |
| mt12plj030 | m | Cinta autoadhesiva de malla de fibra de vidrio, "PLACO", para refuerzo de juntas. (material) | 2.800 | 0.06 | 0.17 |
| op00fre010 |  | Fresadora. | 1.000 | 0.00 | 0.00 |
| op00ato010 |  | Atornillador. | 1.000 | 0.00 | 0.00 |
| mo015 | h | Maestro 1ª montador de cielos falsos. (mano de obra) | 0.383 | 7.36 | 2.82 |
| mo082 | h | Ayudante montador de cielos falsos. (mano de obra) | 0.383 | 5.24 | 2.01 |
| % | % | Costes directos complementarios | 2 % | 44.16 | 0.88 |
|  |  | Costes directos |  |  | 45.04 |
