# Pilastra de escayola

- Propiedad del archivo: CYPE INGENIEROS, S.A.
- Formato: FIEBDC-3/2002
- Ámbito geográfico: Chile
- Divisa: CHL
- Costes indirectos: 3.00 %
- Gastos generales: 13.00 %
- Beneficio industrial: 6.00 %
- IVA: 19.00 %

## R Revestimientos

### RT Cielos falsos en interiores

#### RTP Prefabricados de escayola

**RTP270** Ud Pilastra de escayola.
Pilastra de escayola, de 100x6,5x2 cm, para adosar a pared, recibida con cola para escayola. Incluso accesorios de fijación.
Incluye: Replanteo de la pieza. Humectación de la base de fijación. Extendido de la cola. Colocación y rejuntado de la pieza.
Criterio de medición de proyecto: Número de unidades previstas, según documentación gráfica de Proyecto.
Criterio de medición de obra: Se medirá el número de unidades realmente colocadas según especificaciones de Proyecto.

| Código | Ud | Descripción | Rendimiento | Precio | Importe |
|---|---|---|---|---|---|
| mt12rea230aa | Ud | Pilastra de escayola, de 100x6,5x2 cm, para adosar a pared. (material) | 1.050 | 1512.76 | 1588.40 |
| mt09eyc030 | kg | Cola para escayola. (material) | 0.140 | 210.42 | 29.46 |
| mo035 | h | Maestro 1ª escayolista. (mano de obra) | 0.276 | 8327.21 | 2298.31 |
| % | % | Herramientas | 2 % | 3916.17 | 78.32 |
|  |  | Costes directos |  |  | 3994.49 |
