# Chimenea de escayola

- Propiedad del archivo: CYPE INGENIEROS, S.A.
- Formato: FIEBDC-3/2002
- Ámbito geográfico: Chile
- Divisa: CHL
- Costes indirectos: 3.00 %
- Gastos generales: 13.00 %
- Beneficio industrial: 6.00 %
- IVA: 19.00 %

## R Revestimientos

### RT Cielos falsos en interiores

#### RTP Prefabricados de escayola

**RTP330** Ud Chimenea de escayola.
Chimenea de escayola, de 117x156x21,2 cm, formada por marco y repisa en su parte superior, recibida con cola para escayola. Incluso accesorios de fijación.
Incluye: Replanteo de la pieza. Humectación de la base de fijación. Extendido de la cola. Colocación y rejuntado de la pieza.
Criterio de medición de proyecto: Número de unidades previstas, según documentación gráfica de Proyecto.
Criterio de medición de obra: Se medirá el número de unidades realmente colocadas según especificaciones de Proyecto.

| Código | Ud | Descripción | Rendimiento | Precio | Importe |
|---|---|---|---|---|---|
| mt12rea300a | Ud | Chimenea de escayola, de 117x156x21,2 cm, formada por marco y repisa en su parte superior. (material) | 1.050 | 265854.44 | 279147.16 |
| mt09eyc030 | kg | Cola para escayola. (material) | 0.730 | 210.42 | 153.61 |
| mo035 | h | Maestro 1ª escayolista. (mano de obra) | 0.289 | 8327.21 | 2406.56 |
| % | % | Herramientas | 2 % | 281707.33 | 5634.15 |
|  |  | Costes directos |  |  | 287341.48 |
