# Reparación de fisura exterior mediante el sellado con masilla elástica con fibras, previa preparación de la fisura

- Propiedad del archivo: CYPE INGENIEROS, S.A.
- Formato: FIEBDC-3/2002
- Ámbito geográfico: Chile
- Costes indirectos: 3.00 %
- Gastos generales: 13.00 %
- Beneficio industrial: 6.00 %
- IVA: 19.00 %

## R Revestimientos

### RY Preparación y reparación de superficies

#### RYY Reparación de paramentos

**RYY015** m Reparación de fisura exterior mediante el sellado con masilla elástica con fibras, previa preparación de la fisura.
Reparación de fisura exterior mediante el sellado con masilla elástica con fibras. Incluso parte proporcional de apertura de la fisura en forma de V mediante el picado de los bordes con plana y limpieza en seco con cepillo de púas de acero.
Incluye: Preparación de la fisura. Aplicación de la masilla.
Criterio de medición de proyecto: Longitud medida según documentación gráfica de Proyecto.
Criterio de medición de obra: Se medirá la longitud realmente ejecutada según especificaciones de Proyecto.

| Código | Ud | Descripción | Rendimiento | Precio | Importe |
|---|---|---|---|---|---|
| mt15rer630a | kg | Masilla elástica con fibras a base de polímeros especiales en emulsión acuosa y áridos seleccionados. (material) | 0.150 | 14.97 | 2.25 |
| mo037 | h | Maestro 1ª pintor. (mano de obra) | 0.177 | 6.29 | 1.11 |
| mo074 | h | Ayudante pintor. (mano de obra) | 0.177 | 4.42 | 0.78 |
| % | % | Costes directos complementarios | 2 % | 4.14 | 0.08 |
|  |  | Costes directos |  |  | 4.22 |
