# Reparación de fisuras en revestimiento exterior, sistema Cotefilm "REVETÓN"

- Propiedad del archivo: CYPE INGENIEROS, S.A.
- Formato: FIEBDC-3/2002
- Ámbito geográfico: Chile
- Divisa: CHL
- Costes indirectos: 3.00 %
- Gastos generales: 13.00 %
- Beneficio industrial: 6.00 %
- IVA: 19.00 %

## R Revestimientos

### RY Preparaciones, protecciones, reparaciones y refuerzos de revestimientos

#### RYY Reparaciones

**RYY030** m² Reparación de fisuras en revestimiento exterior, sistema Cotefilm "REVETÓN".
Reparación de fisuras de hasta 1 mm de anchura en revestimiento exterior, sistema Cotefilm "REVETÓN", mediante la aplicación de dos manos de revestimiento impermeabilizante, Cotefilm incoloro "REVETÓN", acabado brillante, la primera mano diluida con un 30% a 50% de agua y la segunda mano con el mismo producto sin diluir, con un rendimiento total de 0,175 l/m².
Incluye: Aplicación de las dos manos de producto.
Criterio de medición de proyecto: Superficie medida según documentación gráfica de Proyecto.
Criterio de medición de obra: Se medirá la superficie realmente ejecutada según especificaciones de Proyecto.

| Código | Ud | Descripción | Rendimiento | Precio | Importe |
|---|---|---|---|---|---|
| mt15rer150a | l | Revestimiento impermeabilizante, Cotefilm incoloro "REVETÓN", a base de copolímeros acrílicos en dispersión acuosa, acabado brillante, antimoho y antiverdín, impermeable al agua de lluvia, permeable al vapor de agua y con resistencia a los rayos UV y a los álcalis, para aplicar con brocha, rodillo o pistola. (material) | 0.175 | 14426.46 | 2524.63 |
| mo039 | h | Maestro 1ª revocador. (mano de obra) | 0.188 | 6536.54 | 1228.87 |
| mo111 | h | Jornal especializado revocador. (mano de obra) | 0.188 | 4857.56 | 913.22 |
| % | % | Herramientas | 2 % | 4666.72 | 93.33 |
|  |  | Costes directos |  |  | 4760.05 |
