# Farola para alumbrado viario compuesta de columna de 5 m de altura, y luminaria decorativa con difusor de plástico y lámpara de vapor de mercurio de 125 vatios

- Propiedad del archivo: CYPE INGENIEROS, S.A.
- Formato: FIEBDC-3/2002
- Ámbito geográfico: Chile
- Divisa: CHL
- Costes indirectos: 3.00 %
- Gastos generales: 13.00 %
- Beneficio industrial: 6.00 %
- IVA: 19.00 %

## U Urbanización interior del lote

### UI Alumbrado exterior

#### UIV Alumbrado viario

**UIV010** Ud Farola para alumbrado viario compuesta de columna de 5 m de altura, y luminaria decorativa con difusor de plástico y lámpara de vapor de mercurio de 125 vatios.
Suministro y montaje de farola para alumbrado viario compuesta de columna troncocónica de 5 m de altura, construida en lámina de acero galvanizado de 3 mm de espesor, provista de caja de conexión y protección, conductor interior para 0,6/1,0 kV, pica de tierra, cámara de paso y derivación de 40x40x60 cm, provista de marco y tapa de fierro fundido, anclaje mediante pernos a dado de fundación realizado con hormigón simple H20 (20) 20/3, no expuesto a ciclos hielo-deshielo, exposición a sulfatos despreciable, sin requerimiento de permeabilidad, docilidad plástica; y luminaria decorativa con difusor de plástico y lámpara de vapor de mercurio de 125 vatios de potencia, forma troncopiramidal y acoplada al soporte. Incluso parte proporcional de fundación, accesorios, elementos de anclaje, equipo de encendido y conexionado. Totalmente instalada.
Incluye: Formación de fundación de hormigón simple. Preparación de la superficie de apoyo. Fijación de la columna. Colocación de accesorios. Conexionado. Limpieza del elemento.
Criterio de medición de proyecto: Número de unidades previstas, según documentación gráfica de Proyecto.
Criterio de medición de obra: Se medirá el número de unidades realmente ejecutadas según especificaciones de Proyecto.

| Código | Ud | Descripción | Rendimiento | Precio | Importe |
|---|---|---|---|---|---|
| mt34www030a | Ud | Fundación con hormigón H20 (20) 20/3, no expuesto a ciclos hielo-deshielo, exposición a sulfatos despreciable, sin requerimiento de permeabilidad, docilidad plástica para anclaje de columna de 3 a 6 m de altura, incluso placa y pernos de anclaje. (material) | 1.000 | 76900.41 | 76900.41 |
| mt34www020 | Ud | Cámara de paso y derivación de 40x40x60 cm, provista de marco y tapa de fierro fundido. (material) | 1.000 | 68059.16 | 68059.16 |
| mt34www040 | Ud | Caja de conexión y protección, con fusibles. (material) | 1.000 | 5534.98 | 5534.98 |
| mt34www050 | m | Conductor aislado de cobre para 0,6/1 kV de 2x2,5 mm². (material) | 7.000 | 386.81 | 2707.67 |
| mt35ttc010b | m | Conductor de cobre desnudo, de 35 mm². (material) | 2.000 | 2391.42 | 4782.84 |
| mt35tte010a | Ud | Electrodo para red de toma de tierra cobreado con 300 µm, fabricado en acero, de 14 mm de diámetro y 1,5 m de longitud. (material) | 1.000 | 13616.61 | 13616.61 |
| mt34xes010c | Ud | Columna recta de acero galvanizado, pintada, altura 5 m. (material) | 1.000 | 165635.20 | 165635.20 |
| mt34est030b | Ud | Luminaria decorativa con difusor de plástico, con lámpara de mercurio, VM 125 W, forma troncopiramidal y acoplada al soporte. (material) | 1.000 | 90862.20 | 90862.20 |
| mt34www010 | Ud | Material auxiliar para alumbrado exterior. (material) | 1.000 | 745.98 | 745.98 |
| mq04cag010c | h | Camión con grúa de hasta 12 t. (maquinaria) | 1.172 | 32773.82 | 38410.92 |
| mo041 | h | Maestro 1ª construcción de obra civil. (mano de obra) | 2.147 | 4955.43 | 10639.31 |
| mo087 | h | Ayudante construcción de obra civil. (mano de obra) | 2.147 | 3648.83 | 7834.04 |
| mo003 | h | Maestro 1ª electricista. (mano de obra) | 0.835 | 5122.14 | 4276.99 |
| mo102 | h | Ayudante electricista. (mano de obra) | 0.835 | 3642.04 | 3041.10 |
| % | % | Herramientas | 2 % | 493047.41 | 9860.95 |
|  |  | Costes directos |  |  | 502908.36 |
