# Cerramiento natural de mimbre, calidad extra

- Propiedad del archivo: CYPE INGENIEROS, S.A.
- Formato: FIEBDC-3/2002
- Ámbito geográfico: Chile
- Divisa: CHL
- Costes indirectos: 3.00 %
- Gastos generales: 13.00 %
- Beneficio industrial: 6.00 %
- IVA: 19.00 %

## U Urbanización interior del lote

### UJ Jardinería

#### UJV Cerramientos naturales

**UJV020** m² Cerramiento natural de mimbre, calidad extra.
Formación de cerramiento natural de mimbre, calidad extra, tejido con alambre galvanizado, suministrado en rollos de uno a dos metros de altura, sujeto con alambre galvanizado sobre un soporte existente (no incluido en este precio). Completamente terminado.
Incluye: Colocación del cerramiento natural y sujeción con alambre galvanizado.
Criterio de medición de proyecto: Superficie medida según documentación gráfica de Proyecto.
Criterio de medición de obra: Se medirá la superficie realmente ejecutada según especificaciones de Proyecto.

| Código | Ud | Descripción | Rendimiento | Precio | Importe |
|---|---|---|---|---|---|
| mt48cnj030b | m² | Mimbre natural extra cosido, H=1-2 m. (material) | 1.000 | 4318.26 | 4318.26 |
| mt08var050 | kg | Alambre galvanizado para atar, de 1,30 mm de diámetro. (material) | 0.100 | 612.92 | 61.29 |
| mo040 | h | Maestro 1ª jardinero. (mano de obra) | 0.244 | 4856.40 | 1184.96 |
| mo115 | h | Jornal jardinero. (mano de obra) | 0.244 | 3431.79 | 837.36 |
| % | % | Herramientas | 2 % | 6401.87 | 128.04 |
|  |  | Costes directos |  |  | 6529.91 |
