# Barrera acústica

- Propiedad del archivo: CYPE INGENIEROS, S.A.
- Formato: FIEBDC-3/2002
- Ámbito geográfico: Chile
- Costes indirectos: 3.00 %
- Gastos generales: 13.00 %
- Beneficio industrial: 6.00 %
- IVA: 19.00 %

## U Urbanización interior del lote

### UT Protecciones y señalética

#### UTP Barreras acústicas

**UTP010** m² Barrera acústica, realizada con paneles modulares, modelo Noi Stop Wood "ROCKWOOL", de 200x90x11,6 cm, con aislamiento a ruido aéreo 24 dB, formados por núcleo de lana de roca revestido por una de sus caras con un velo negro, dispuesto entre dos capas de 15 mm de espesor de madera tratada para el exterior, fijada a una base de hormigón H20 (20) 20/3, no expuesto a ciclos hielo-deshielo, exposición a sulfatos despreciable, sin requerimiento de permeabilidad, docilidad plástica.
Suministro y colocación de barrera acústica, realizada con paneles modulares, modelo Noi Stop Wood "ROCKWOOL", de 200x90x11,6 cm, con aislamiento a ruido aéreo 24 dB, formados por núcleo de lana de roca revestido por una de sus caras con un velo negro, dispuesto entre dos capas de 15 mm de espesor de madera tratada para el exterior, fijada a una base de hormigón H20 (20) 20/3, no expuesto a ciclos hielo-deshielo, exposición a sulfatos despreciable, sin requerimiento de permeabilidad, docilidad plástica. Incluso parte proporcional de excavación, replanteo y nivelación de perfiles, vaciado de la base de apoyo, ejecución de juntas de neopreno y limpieza final.
Incluye: Excavación. Ejecución de la base de hormigón. Colocación y nivelación de perfiles. Instalación de los paneles por encaje y deslizamiento sobre los perfiles ya nivelados. Ejecución de juntas de neopreno. Limpieza final.
Criterio de medición de proyecto: Superficie medida en proyección vertical, según documentación gráfica de Proyecto.
Criterio de medición de obra: Se medirá, en proyección vertical, la superficie realmente ejecutada según especificaciones de Proyecto.

| Código | Ud | Descripción | Rendimiento | Precio | Importe |
|---|---|---|---|---|---|
| mt16lrb010gb | m² | Panel modular para barrera acústica, modelo Noi Stop Wood "ROCKWOOL", acabado Elba, color verde de 200x90x11,6 cm, con aislamiento a ruido aéreo 24 dB, formado por núcleo de lana de roca revestido por una de sus caras con un velo negro, dispuesto entre dos capas de 15 mm de espesor de madera tratada para el exterior; incluso soportes para facilitar el crecimiento de la vegetación y la integración paisajística. (material) | 1.050 | 183.59 | 192.77 |
| mt10hmf090aifa | m³ | Hormigón simple H20 (20) 20/3, no expuesto a ciclos hielo-deshielo, exposición a sulfatos despreciable, sin requerimiento de permeabilidad, docilidad plástica, con cemento grado normal, preparado en central, según NCh 170.Of85 y ACI 318-08. (material) | 0.040 | 72.81 | 2.91 |
| op00tal010 |  | Taladro. | 1.000 | 0.00 | 0.00 |
| op00ato010 |  | Atornillador. | 1.000 | 0.00 | 0.00 |
| au00auh040 |  | Vibrador de hormigón, eléctrico. | 1.000 | 0.00 | 0.00 |
| mo019 | h | Maestro 1ª construcción. (mano de obra) | 0.558 | 6.29 | 3.51 |
| mo075 | h | Ayudante construcción. (mano de obra) | 0.558 | 4.42 | 2.47 |
| % | % | Costes directos complementarios | 2 % | 201.66 | 4.03 |
|  |  | Costes directos |  |  | 205.69 |
