# Piso continuo liso de 10 mm de espesor

- Propiedad del archivo: CYPE INGENIEROS, S.A.
- Formato: FIEBDC-3/2002
- Ámbito geográfico: Chile
- Costes indirectos: 0.03 %
- Gastos generales: 13.00 %
- Beneficio industrial: 6.00 %
- IVA: 19.00 %

## U Urbanización interior del lote

### UX Veredas y pisos

#### UXC Continuos de hormigón

**UXC030** m² Piso continuo liso de 10 mm de espesor, para exteriores de viviendas, urbanizaciones y espacios públicos con tráfico peatonal, realizado sobre superficie de hormigón (no incluida en este precio), mediante la aplicación sucesiva de: capa de imprimación tapaporos y puente de adherencia Weber TP "WEBER CEMARKSA", capa de mortero autonivelante polimérico para uso exterior Weber.floor Lex "WEBER CEMARKSA", color gris, y acabado mediante capa de sellado con resina impermeabilizante de altas prestaciones Weber PU "WEBER CEMARKSA".
Formación de piso continuo liso de 10 mm de espesor, para exteriores de viviendas, urbanizaciones y espacios públicos con tráfico peatonal, realizado sobre superficie de hormigón (no incluida en este precio), mediante la aplicación sucesiva de: capa de imprimación tapaporos y puente de adherencia Weber TP "WEBER CEMARKSA", capa de mortero autonivelante polimérico para uso exterior Weber.floor Lex "WEBER CEMARKSA", color gris, compuesto de cemento gris, resina, arena de sílice y aditivos orgánicos e inorgánicos y acabado mediante capa de sellado con resina impermeabilizante de altas prestaciones Weber PU "WEBER CEMARKSA" previa eliminación del polvo que pueda haber en su superficie. Incluso parte proporcional de preparación de la superficie soporte, extendido del mortero autonivelante con máquina de bombeo en capa continua, posterior desaireado y alisado con llana dentada y/o paso de rodillo de púas.
Incluye: Preparación y limpieza de la superficie soporte. Replanteo de las juntas y paños de trabajo. Aplicación de la capa de imprimación. Aplicación de la capa de mortero. Aplicación de la capa de sellado. Limpieza final de la superficie acabada.
Criterio de medición de proyecto: Superficie medida en proyección horizontal, según documentación gráfica de Proyecto.
Criterio de medición de obra: Se medirá, en proyección horizontal, la superficie realmente ejecutada según especificaciones de Proyecto.

| Código | Ud | Descripción | Rendimiento | Precio | Importe |
|---|---|---|---|---|---|
| mt10rhg020a | Ud | Repercusión, por m² de superficie de hormigón, de eliminación por aspiración de polvo y otros residuos. (material) | 1.000 | 0.39 | 0.39 |
| mt09wnc070b | kg | Imprimación tapaporos y puente de adherencia Weber TP "WEBER CEMARKSA", aplicada para regularizar la porosidad y mejorar la adherencia de los soportes porosos con absorción, compuesta de resina acrílica en dispersión acuosa y aditivos específicos. (material) | 0.200 | 6.56 | 1.31 |
| mt09moc020e | kg | Mortero autonivelante polimérico para uso exterior Weber.floor Lex "WEBER CEMARKSA", color gris, compuesto de cemento gris, resina, arena de sílice y aditivos orgánicos e inorgánicos. (material) | 15.000 | 0.83 | 12.45 |
| mt09wnc050 | kg | Resina impermeabilizante de altas prestaciones Weber PU "WEBER CEMARKSA", aplicada para el curado y sellado de pisos continuos de hormigón impreso, compuesta de polímero uretánico alifático con filtros ultravioletas. (material) | 0.300 | 11.41 | 3.42 |
| mq06pym020 | h | Mezcladora-bombeadora para morteros autonivelantes. (maquinaria) | 0.139 | 8.31 | 1.16 |
| mo040 | h | Maestro 1ª construcción de obra civil. (mano de obra) | 0.139 | 6.29 | 0.87 |
| mo082 | h | Ayudante construcción de obra civil. (mano de obra) | 0.139 | 4.42 | 0.61 |
| % | % | Costes directos complementarios | 2 % | 20.21 | 0.40 |
|  |  | Costes directos |  |  | 20.61 |
