# Suelo técnico registrable Waytec "TAU CERÁMICA"

- Propiedad del archivo: CYPE INGENIEROS, S.A.
- Formato: FIEBDC-3/2002
- Ámbito geográfico: Chile
- Costes indirectos: 3.00 %
- Gastos generales: 13.00 %
- Beneficio industrial: 6.00 %
- IVA: 19.00 %

## U Urbanización interior del lote

### UX Veredas y pisos

#### UXN Elevados

**UXN010** m² Suelo técnico registrable Waytec "TAU CERÁMICA", para exterior, compuesto por paneles autosoportantes de 600x600 mm y 24 mm de espesor, formados por un soporte base de material porcelánico, de 10,5 mm de espesor, una capa de acabado de gres porcelánico, estilo mármol "TAU CERÁMICA", de 596x596 mm y 10,5 mm de espesor, y una malla de fibra ignífuga dispuesta entre ambas piezas, adherida con resinas sintéticas, apoyados sobre pies regulables de polipropileno con carga mineral, de color negro, con base redonda, modelo SRE-55/75 "TAU CERÁMICA", para alturas entre 55 y 75 mm.
Suministro y colocación de suelo técnico registrable, para exterior, formado por paneles autosoportantes de 600x600 mm y 24 mm de espesor, formados por un soporte base de material porcelánico, de 10,5 mm de espesor, una capa de acabado de gres porcelánico, estilo mármol "TAU CERÁMICA", de 596x596 mm y 10,5 mm de espesor, y una malla de fibra ignífuga dispuesta entre ambas piezas, adherida con resinas sintéticas, apoyados sobre pies regulables de polipropileno con carga mineral, de color negro, con base redonda, modelo SRE-55/75 "TAU CERÁMICA", para alturas entre 55 y 75 mm, fijados a la superficie de apoyo mediante atornillado. Incluso parte proporcional de preparación de la superficie de apoyo de los pedestales mediante aspirado y limpieza de restos de obra, replanteo y fijación de los pedestales al suelo y fijación del apoyo del panel sobre el pedestal con poliuretano aplicado con pistola. Totalmente montado.
Incluye: Replanteo de los ejes de los pedestales y marcado de niveles. Colocación, nivelación y fijación de pedestales. Colocación y fijación de los paneles.
Criterio de medición de proyecto: Superficie útil, medida según documentación gráfica de Proyecto. No se ha incrementado la medición por roturas y recortes, ya que en la descomposición se ha considerado un 5% más de piezas.
Criterio de medición de obra: Se medirá la superficie realmente ejecutada según especificaciones de Proyecto.

| Código | Ud | Descripción | Rendimiento | Precio | Importe |
|---|---|---|---|---|---|
| mt12pct030ra | Ud | Pie regulable de polipropileno con carga mineral, de color negro, con base redonda, modelo SRE-55/75 "TAU CERÁMICA", para alturas entre 55 y 75 mm. (material) | 3.000 | 4.69 | 14.07 |
| mt23ppb011 | Ud | Tornillo de acero 19/22 mm. (material) | 32.000 | 0.02 | 0.64 |
| mt13blw110a | Ud | Aerosol con 750 cm³ de espuma de poliuretano, de 25 kg/m³ de densidad, 150% de expansión, 18 N/cm² de resistencia a tracción y 20 N/cm² de resistencia a flexión, conductividad térmica 0,04 W/(mK), estable de -40°C a 100°C; aplicable con pistola. (material) | 0.100 | 8.98 | 0.90 |
| mt12pct015a | m² | Panel autosoportante para el sistema de suelo técnico registrable Waytec Ext "TAU CERÁMICA", de 600x600 mm y 24 mm de espesor, formado por un soporte base de material porcelánico, de 10,5 mm de espesor, una capa de acabado de gres porcelánico, estilo mármol "TAU CERÁMICA", de 596x596 mm y 10,5 mm de espesor, clasificación 2/2/A/2, y una malla de fibra ignífuga dispuesta entre ambas piezas, adherida con resinas sintéticas, para garantizar la rigidez del conjunto. (material) | 1.050 | 67.35 | 70.72 |
| op00sie030 |  | Sierra de disco de diamante, para mesa de trabajo, de corte húmedo. | 1.000 | 0.00 | 0.00 |
| mo011 | h | Maestro 1ª montador. (mano de obra) | 0.449 | 7.36 | 3.30 |
| mo080 | h | Ayudante montador. (mano de obra) | 0.449 | 5.24 | 2.35 |
| % | % | Costes directos complementarios | 2 % | 91.98 | 1.84 |
|  |  | Costes directos |  |  | 93.82 |
